# VE 5500 Außenanlagen Haupteingang + Eingrünung
Angebotsaufforderung (GAEB 90, DA83)
DV-Nummer: O799
Währung: EUR

## Außenanlagen Haupteingang und Eingrünung
Datum: 30.09.26

*Hinweis*
Projekt:  NEUBAU BERUFLICHES SCHULZENTRUM
  PFARRKIRCHEN

Leistungsverzeichnis: LV 5500
  Außenanlagen Haupteingang und Eingrünung

Bauherr:  Landkreis Rottal-Inn
  Ringstraße 4-7
  84347 Pfarrkirchen

*Hinweis*
A - ALLGEMEINE BAUBESCHREIBUNG, ÖRTLICHE VERHÄLTNISSE

A.1 BAUVORHABEN
Bezeichnung des Bauvorhabens:
Neubau Berufliches Schulzentrum Pfarrkirchen
Max-Breiherr-Str. 36, 84347 Pfarrkirchen
Flurnummer 601 und 601/5

Bauherr:
Landratsamt Rottal-Inn
Ringstraße 4-7
84347 Pfarrkirchen

A.2 GRUNDSTÜCK / ERSCHLIEßUNG
Das Grundstück mit der FlNr. 601 und 601/5 be?ndet
sich am westlichen Rand von Pfarrkirchen und wird
begrenzt im Süden durch das Gelände des European
Campus Rottal-Inn, im Osten durch die
Max-Breiherr-Straße, im Norden durch Gebäude eines
Studentenwohnheims und im Westen durch
landwirtschaftlich genutzte Fluren bzw. geplante
Campuserweiterung. Die Nachbarschaft des Baufeldes ist
von heterogenen Nutzungen wie Schulen, Wohnen und
Gewerbe geprägt. Östlich der Max-Breiherr-Straße
liegt der große Gewerbebereich der Holz-verarbeitenden
Firma Lignopan Holzwerke Pfarrkirchen, nördlich
der Eggenfeldener Straße schließt ein Wohngebiet in
offener Bauweise an.
Das Schulgrundstück wird im Osten über die
Max-Breiherr-Straße erschlossen.

Die Baustellenerschließung erfolgt von Osten über die
Max-Breiherr-Straße.

NN-Höhenlagen:
Das Grundstück befindet sich in starker Hanglage,
wobei das Gelände innerhalb des Baugrundstücks von
Nord nach Süd um ca. 23m abfällt.

1. Schulgebäude
Das Gebäudenull (entspricht E1) ist auf Kote 387,50 m
ü. NN festgelegt. OK FFB E0 (-5,5 m) ist auf Kote
382,00 m ü. NN festgelegt.

2. Werkstätten
Das Gebäudenull (entspricht E1) ist auf Kote 387,50 m
ü. NN festgelegt. OK FFB E0 (-5,5 m) ist auf Kote
382,00 m ü. NN festgelegt.

3. Logistikgebäude
Das Gebäudenull des Logistikgebäudes (entspricht E1)
ist auf Kote 387,50 m ü. NN festgelegt.

A.3 BAUWERKSBESCHREIBUNG
Das Bauvorhaben "Berufliches Schulzentrum
Pfarrkirchen" besteht aus sechs Baukörpern mit
unterschiedlichen Geschosshöhen und einem, auf der
Ostseite des Gebäudekomplexes, offenen Parkplatz.
Im südlichen Gebäuderiegel befindet sich der
viergeschossige Schultrakt. Nördlich schließen sich
kammartig
die vier jeweils eingeschossigen Werkstattgebäude mit
dreigeschossigen Kopfbauten an. Den nördlichen
Abschluss bildet das eingeschossige Logistikgebäude.

Das Schulgebäude und das Logistikgebäude sind
insgesamt in massiver Bauweise vorgesehen. Die
Werkstattgebäude sind in massiver Bauweise geplant mit
einem Dach als Holzkonstruktion. Die Gebäude
werden in Hanglage errichtet.

A.4 ÖRTLICHE GEGEBENHEITEN
Das Grundstück befindet sich in starker Hanglage,
wobei das Gelände innerhalb des Baugrundstücks von
Nord nach Süd um ca. 23m abfällt.

Lagerflächen für die Baustelleneinrichtung (für alle
ausführenden Firmen) sind begrenzt und orientieren sich
innerhalb des Bauzauns an der Südseite des
Baugrundstücks nahe der Max-Breiherr-Straße. Sie können
vom Auftragnehmer nur auf eigene Gefahr benutzt
werden.Übernachtungsunterkünfte dürfen auf dem
Grundstück nicht errichtet werden. Die für die
Baumassnahme für alle Auftragnehmer (nur anteilig) zur
Verfügung stehenden Flächen sind dem Lageplan bzw.
Baustelleneinrichtungsplan zu entnehmen und
können nur anteilig genutzt werden. Die zur Verfügung
stehenden Lagerflächen werden jedem
Auftragnehmer von der örtlichen Objektüberwachung
zugewiesen.

Lagerflächen sind vom AN stets in aufgeräumten Zustand
zu halten und nach Abschluss in dem
vorgefundenen Zustand zu übergeben.

Das Baufeld wird umlaufend durch eine Baustrasse
erschlossen. Die Ein- und Ausfahrt befindet sich an der
östlichen Baufeldgrenze. Parkmöglichkeiten für
ausführende Firmen befinden sich außerhalb des
Bauzauns.

Die örtlichen Gegebenheiten sind zu berücksichtigen
und sich daraus ergebende Erschwernisse in die
Einheitspreise mit einzukalkulieren.

Anlieferung, Rücksendung, Verwahrung
Die Anlieferung von Baustoffen und Bauteilen ist
terminlich mit der Objektüberwachung abzustimmen. Alle
Lieferungen, auch kleinsten Umfangs, sind vom
Auftragnehmer auf der Baustelle in Empfang zu nehmen.
An
den Auftraggeber gesandte Lieferungen werden auf
Kosten des Auftragnehmers zurückgeschickt.

A.5  AUSFÜHRUNGSUNTERLAGEN
Die für die Ausführung nötigen Unterlagen erhält der
Auftragnehmer ausschließlich in digitaler Form vom
jeweiligen Planverfasser.

Vom Auftragnehmer zu erstellende Unterlagen sind dem
Auftraggeber in 1-facher Ausfertigung
auszuhändigen und im pdf-Dateiformat zu übermitteln.

--- Ende der Vorbemerkungen Teil A ---

*Hinweis*
B - ZUSÄTZLICHE ALLGEMEINE VERTRAGSBEDINGUNGEN

Ergänzend dazu gelten:

Angaben zum Leistungsverzeichnis
Es gelten die Allgemeinen Technischen
Vertragsbedingungen für Bauleistungen gemäß VOB/C,
insbesondere: ATV DIN 18299 - Allg. Regelungen für
Bauarbeiten jeder Art.
Zusätzlich sind die anerkannten Regeln der Technik
(Leitfäden, Regeln, Merkblätter und Richtlinien der
jeweiligen Berufs- und Fachverbände in ihrer aktuellen
Fassung) zu beachten.
Der Auftragnehmer hat sich über alle für die
durchzuführenden Arbeiten geltenden gesetzlichen und
berufsgenossenschaftlichen Vorgaben zu informieren und
diese entsprechend umzusetzen.
Die Regeln und Vorschriften der Berufsgenossenschaft
Bau können eingesehen werden unter:
http://www.bgbau-medien.de/struktur/inh_gese.htm
Die Regeln und Vorschriften der Deutschen Gesetzlichen
Unfallversicherung (DGUV) können eingesehen
werden unter:
http://publikationen.dguv.de/
Es gelten die für die Arbeiten zutreffenden DIN-Normen
und sonstigen relevanten anerkannten Regeln der
Technik.

Ergänzend dazu gelten:

- Bayerische Bauordnung BayBO
- Unfallverhütungs- und Brandschutzvorschriften

Etwaige Unklarheiten sind vor Abgabe des Angebots mit
der ausschreibenden Stelle zu klären.

Informationspflicht
Der Bieter hat sich vor Abgabe seines Angebotes über
die Art und den Umfang der Arbeiten in
Zusammenhang mit den örtlichen Gegebenheiten zu
informieren. Zum besseren Verständnis und zur
Erleichterung der Kalkulation in Kenntnis der
besonderen Bedingungen und der möglichen bzw.
erforderlichen Abfolge der Arbeiten auf der Baustelle
ist die Baustellenbeschreibung zu beachten. Spätere
Einwände und Nachforderungen aus Unkenntnis der
örtlichen Gegebenheiten oder wegen Nichtbeachtung
der Informationen aus der Baustellenbeschreibung sind
ausgeschlossen.

Firmenschilder
Das Anbringen eigener Firmenschilder ist auf der
Baustelle nicht zulässig.

Baulärm
Für den Schutz gegen Baulärm gelten außer den
Anforderungen des BIMSCHG,
der Allgemeinen Verwaltungsvorschrift gegen Baulärm -
Geräuschimmission- und der zusätzlichen
landesrechtlichen Vorschriften folgende Festlegungen:
Immissionsrichtwert von 7 bis 20 Uhr: 55 db (A) von 20
bis 7 Uhr: 40 db (A)
Der allgemeine benachbarte Schulbetrieb außerhalb des
Baufeldes ist durch Baubetrieb und
Materialanlieferung möglichst wenig zu beeinträchtigen.

Arbeitszeit
Grundsätzlich gilt die 6-Tage Woche (Mo - Sa).
Samstag ist grundsätzlich Arbeitstag. An Sonn- und
gesetzlichen Feiertagen im Bundesland Bayern
ganztägig, sowie werktags in der Zeit von 22:00 Uhr
bis 7:00 Uhr, sind Bauarbeiten nicht erlaubt.

Ausnahmen hierzu hat der AN eigenständig und auf
eigene Kosten bei den zuständigen
Genehmigungsbehörden abzufragen und zu beantragen.

Jegliche Ausfalltage sind der Bauüberwachung morgens
mitzuteilen.

Baustellenbesprechungen
Der Auftragnehmer hat zu den Baustellenbesprechungen,
die der Auftraggeber regelmäßig während der
Ausführungsdauer durchführt, einen geeigneten
bevollmächtigten deutschsprachigen Vertreter zu
entsenden.
Die Besprechungen finden 1 x wöchentlich vor Ort auf
der Baustelle statt.
Der Auftragnehmer oder sein Vertreter ist
verpflichtet, an diesen Besprechungen während der
Ausführung
der Leistungen des Auftragnehmers, teilzunehmen. Die
Kosten hierfür sind in die Einheitspreise
einzukalkulieren.

Projektkommunikationssystem
Für das Projekt Neubau Berufliches Schulzentrum
Pfarrkirchen ist ein Projektkommunikationssystem /
Virtueller Projektraum zum Austausch von Plänen und
Dokumenten eingerichtet. Die Planlieferung erfolgt
digital über dieses bauseitig gestellte
Projektkommunikationssystem (Projektserver). Der AN
verpflichtet sich
zum Plan- und Informationsaustausch beizutreten. Der
Beitritt ist für den AN kostenfrei. Bei der Einstellung
von Plänen und anderen projektrelevanten Unterlagen
wird eine E-Mail mit dem entsprechenden Link
versendet. Alle Pläne und Unterlagen sind dann vom AN
selbstständig mit dem entsprechenden aktuellen
PlanänderungsIndex vom Server herunterzuladen. Der AN
hat seine Werkstatt- und Montageplanungen in
den virtuellen Projektraum (Projektserver)
einzustellen und den am Projekt Beteiligten zugänglich
zu machen.
Dazu gehört auch die Benachrichtigung der jeweils
zuständigen Beteiligten.

Rechnungen, Nachträge und Aufmasse sind bei dem
entsprechenden Objektüberwacher des AG prüffähig in
digitaler Form (Dateiformat pdf) einzureichen.

Telefon- und Telefaxanschlüsse
Seitens des Auftraggebers erfolgt keine Bereitstellung
einer übergeordneten drahtgebundenen Telefon- bzw.
Telefaxversorgung für die AN.
Jegliche in diesem Zusammenhang stehenden Kosten
(Anschlusseinrichtung, anfallende
Verbindungsgebühren etc.) gehen zu Lasten des AN und
sind eigenverantwortlich zu organisieren.

Materialtransport / Materialanlieferung

Die Baustelleneinrichtung, die Baustellensicherung und
der Materialtransport haben so zu erfolgen, dass eine
Behinderung des öffentlichen Straßenverkehrs sowie der
Feuerwehrzufahrten und der anderen Zu- und
Durchfahrten ausgeschlossen wird.
Es ist dabei der jeweils gültige
Baustelleneinrichtungsplan mit zu berücksichtigen.

Baustromversorgung / Baubeleuchtung /
Bauwasserversorgung / Sanitäre Einrichtungen
Vom AN Baustelleneinrichtung wird eine übergeordnete
Baustromversorgung, Bau-Grundbeleuchtung,
Bauwasserversorgung, sowie eine Versorgung mit
sanitären Einrichtungen (Toilettenkabinen) errichtet,
die
für die Dauer der Baumassnahme allen beteiligten
Gewerken bis ca. Juni 2027 zur Verfügung gestellt wird.
Über Leistungsquerschnitt und Wasserdruck wird im
Bedarfsfall Auskunft erteilt.
Alle weiterführenden Einrichtungen (z.B.
Verlängerungskabel für den Anschluss an den
Unterverteilerschränken zur Stromversorgung am
jeweiligen Arbeitsplatz, eine Arbeitsplatzbeleuchtung,
Schläuche für den Anschluss an den ausgewiesenen
Wasserzapfstellen, etc.) sind nach Erfordernis vom
jeweiligen Gewerk für die eigene Leistungserbringung
bereitzustellen.
Der Anschluss von elektrischen Heizungen (z. B. für
Aufenthaltscontainer) an die Baustromversorgung ist
nicht zulässig.
Die Verbrauchskosten für Baustrom und Bauwasser trägt
der Auftraggeber.

Baumüllentsorgung/Baustellenreinigung
Der AN ist gemäß DIN 18299 Ziffer 4.1.11 selbst für
die Beseitigung von Verunreinigungen und das
Entsorgen von Müll aus dem eigenen Bereich
verantwortlich. Das Beseitigen aller Verunreinigungen,
von
Abfällen, Bauschutt, etc. ist Nebenleistung
einschließlich Abfall- und Schuttabfuhr mit eigenen
Containern.
Der Auftragnehmer ist verpflichtet, die Baustelle bzw.
das Bauwerk während der gesamten Vertragsdauer
sauber zu halten. Durch seine Leistungen angefallener
Bauschutt, Materialreste, Verpackungsmaterial u. ä.
und alle sonstigen, vom Arbeitnehmer verursachten
Verunreinigungen (Flaschen, Brotzeitpapier u.a.) sind
laufend fachgerecht zu beseitigen. Für die Entsorgung
von Abfällen ist die Verordnung über die
Bewirtschaftung von gewerblichen Siedlungsabfällen und
von bestimmten Bau- und Abbruchabfällen
(Gewerbeabfallversorgung  GewAbfV), welche am
01.08.2017 in Kraft getreten ist, besonders zu
beachten.
Die dadurch verbundenen Kosten sind in die
Einheitspreise einzukalkulieren. Auf Verlangen des
Auftraggebers sind die Verwertungs- /
Entsorgungsnachweise des Arbeitnehmers dem Auftraggeber
vorzulegen.

Materialökologie
Feinstaub / Gesundheitsgefährlicher Staub:
Das "Merkblatt zur Staubminderung bei Baustellen" der
Regierung von Oberbayern ist zu beachten.
Die Staubentwicklung ist weitgehend zu vermeiden.
Bei Maschineneinsatz sind staubarme, abgestimmte
Bearbeitungssysteme (Maschine und Mobilentstauber)
zu verwenden, die den allgemeinen Staubgrenzwert von 3
mg/m3 für die alveolengängige (A-)Fraktion sowie
10 mg/m³ für die einatembare (E-) Fraktion einhalten.
Entsprechende Maschinen sind von der BG BAU als "Typ I
- Gerät" klassifiziert und unter www.gisbau.de
veröffentlicht.
Werden gesundheitsgefährliche mineralische Stäube oder
andere Gefahrstoffe freigesetzt, sind die
notwendigen Maßnahmen der jeweiligen Technischen Regel
Gefahrstoffe (TRGS 505, 519, 521, 559 u.a.)
und der Gefahrstoffverordnung festzulegen.

Recyclingprodukte zum Bauteilschutz:
Bei Maßnahmen zum Schutz von Bauteilen oder der
Einrichtung sind Produkte aus Recyclingmaterial
(Altpapier, Alttextilien, PE-Regenerat) zu verwenden.

Tropenholz:
Der Einsatz von Tropenholz ist nicht zulässig.

Sonstiges
Anweisungen der Aufsichtsbehörden an den Auftragnehmer
sind dem AG sofort zur Kenntnis zu bringen.
Ebenso die Ansprüche Dritter wegen Auswirkungen der
Arbeiten des AN.

Sicherheiten
Zum Formblatt Besondere Vertragsbedingungen (Formblatt
214.H):
Die Sicherheitsleistungen für Mängelansprüche werden
nicht wie angegeben, von der Summe der
Abschlagszahlungen zum Zeitpunkt der Abnahme
berechnet, sondern von der Bruttosumme der
Schlussrechnung.
Rückgabe von Sicherheiten: Als Rückgabezeitpunkt für
eine nicht verwertete Sicherheit für Mängelansprüche
wird abweichend zu § 17 Abs. 8 (2) VOB/B der Tag
vereinbart, an dem die Verjährungsfrist für
Mängelansprüche abläuft.

Ausführungsfristen

Vorgesehener Ausführungszeitraum: März bis Oktober 2027

Der Auftragnehmer erhält die Ausführungsunterlagen vom
Auftraggeber ausschließlich in digitaler Form
(Dateiformat pdf). Auf der Grundlage der vertraglichen
Ausführungsfristen hat der Auftragnehmer einen
Baufristenplan (Balkenplan) über seine vertraglichen
Leistungen zu erstellen, anhand dessen die Einhaltung
der Vertragsfristen nachgewiesen und überwacht werden
kann. Für die jeweiligen Teilleistungen ist die
Personalstärke anzugeben. Die Festlegungen des
Auftraggebers, z. B. zur baufachlichen oder
terminlichen
Koordination mit den übrigen Leistungsbereichen, sind
zu berücksichtigen. Der Plan ist der
Objektüberwachung vor Ausführungsbeginn zu übergeben.
Bei Änderungen der Vertragsfristen oder bei
erheblichen Abweichungen von sonstigen Festlegungen
ist der Plan unverzüglich zu überarbeiten.

Die Arbeiten sind so zu planen und auszuführen, dass
alle Fristen eingehalten werden, der Schulbetrieb
weitgehendst ungestört verlaufen kann, und Unfälle und
Schäden vermieden werden. Unterbrechungen in
den Versorgungswegen- und -leitungen sollen in den
Schulferien erfolgen. Werden Nachunternehmer
beschäftigt, so ist der Auftragnehmer für die
Einhaltung aller Vorgaben durch den Nachunternehmer
verantwortlich.

Folgende Rahmenbedingungen sind einzuhalten und bei
der Erstellung des Baufristenplans zu
berücksichtigen:
- lärm- und staubintensive Arbeiten dürfen nur in
Schulferien bzw. vor Beginn des Unterrichtbetriebs in
den
neuen Gebäuden ausgeführt werden
- Arbeiten, bei denen der Bushalteplatz genutzt wird,
sind nur in Schulferien zulässig, damit keine Störung
des Schulbetriebs erfolgt. Bei einer Nutzung außerhalb
der Schulferien sind die Wege und Flächen jeweils
rechtzeitig vor den Zeites mit Busbetrieb freizuräumen
und zu säubern.
- Andeckung der Pflanzflächen mit Oberboden erfolgt
zeitnah vor Bepflanzung, der Zeitpunkt für den
Bodenauftrag ist mit dem anderen AN abzustimmen
- Fertigstellung der Outdoorklassenzimmer südlich der
Schule im Zeitraum Anfang Juli 2027 bis Ende August
2027, außer der Bepflanzung
- Gesamtfertigstellungstermin für bauliche Maßnahmen
ist Freitag, der 27.08.2027. Pflanzarbeiten sollen im
Herbst 2027 erfolgen und ohne Verursachung von Staub
und Lärm erfolgen, damit der Schulbetrieb nicht
gestört wird

Objekt- / Bauüberwachung
Während der Vertragserfüllung vertreten die
Objektüberwachung und die jeweiligen Fachbauleitungen
nach
Zustimmung des Auftraggebers die Rechte des
Auftraggebers gegenüber den Behörden, den
Auftragnehmern und Dritten gegenüber und üben das
Hausrecht auf der Baustelle aus. Rechtsverbindliche
Erklärungen kann nur der Auftraggeber selbst abgeben.
Der Auftragnehmer hat den Anordnungen der
Objektüberwachung bezüglich der Reihenfolge und
Ausführung der Arbeiten sowie der Aufrechterhaltung der
Ordnung auf der Baustelle Folge zu leisten.
Sicherheits- und Gesundheitsschutzkoordination gemäß
Baustellenverordnung.
Der Bauherr überträgt seine Verpflichtung gemäß
Baustellenverordnung einem Dritten. Als Dritter wird
für die
Koordinierung gemäß §2 und §3 der Baustellenverordnung
(BaustellVO), ein SiGe-Koordinator mit dem
Auftragsschreiben bekannt gegeben.
Im Rahmen der Rechte und Befugnisse des Auftraggebers
hat der Koordinator Weisungsbefugnis in allen
Belangen der Arbeitssicherheit und des
Gesundheitsschutzes. Dem Koordinator gegenüber ist nur
der
Auftraggeber weisungsbefugt. Ein für die Baumaßnahme
erstellter Sicherheits- und Gesundheitsschutzplan
mit Baustellenverordnung ist von den am Bau
Beteiligten zu berücksichtigen und einzuhalten.

Ordnung der Rechnungen und Mengenermittlungen
Jeder Abschlags- und Schlussrechnung ist die Kopie
einer gültigen Freistellungsbescheinigung gemäß § 48b
Abs. 1 Satz 1 Einkommensteuergesetz (EstG) beizulegen.

Zeichnungen
Die Kosten für Ausdrucke in Papierform hat der AN zu
tragen und in die Einheitspreise miteinzukalkulieren.

Der AN hat seine Montage- und Werkstattplanung
spätestens 4 Wochen nach Auftragserteilung
in digitaler Form (Dateiformat pdf) zur Prüfung durch
die AG-Seite beim Architekten oder Fachplaner
abzugeben.
Die Montage- und Werkstattplanung umfasst alle
erforderlichen Planunterlagen, (Übersichts-, Ansichts-,
Grundriss-, Schnitt- und Detailpläne) vom Maßstab
1:100 bis 1:1 zur vollumfänglichen Darstellung der zu
erbringenden Leistungen.

Die AG-Seite (Architekt oder Fachplaner) wird die
vorgelegten Zeichnungen und Nachweise prüfen und unter
Eintragung von eventuell notwendigen Korrekturen
freigeben.
Vom Auftragnehmer freigegebene Zeichnungen müssen mit
dem Prüfvermerk "Zur Ausführung freigegeben"
versehen und unterschrieben sein.
Die korrigierten Pläne erhält der AN durch den
Architekten oder Fachplaner zurück.

Innerhalb von 5 Arbeitstagen hat der AN
eigenverantwortlich die Prüfkorrekturen der AG-Seite
in seine M+W-Planung zu übernehmen. Erst mit den durch
den AG-seitigen Statiker, Architekten oder
Fachplaner fertig geprüften und freigegebenen
M+W-Plänen darf die Werkstattfertigung bzw. die
Produktion
begonnen werden.
Die Zeichnungsfreigabe durch die AG-Seite (Architekt
oder Fachplaner) entbindet den AN nicht von seiner
vollen und ausschließlichen Verantwortung und Haftung
für die Richtigkeit und vertragsgerechte Ausführung
seiner Leistung in allen Einzelheiten. Im Streitfall
bzw. bei Mängeleintritt können aus dieser
Zeichnungsfreigabe und unter Berufung auf Planvorgaben
bzw. Regeldetails keinerlei Rechte für den AN
gegen die AG-Seite abgeleitet werden.

Änderungen, die durch verspätete Zeichnungsvorlage
seitens des AN bedingt sind, rechtfertigen keine
Terminverschiebung.
Es ist Pflicht des AN, die M+W-Planung so rechtzeitig
zur Prüfung und Freigabe vorzulegen, dass daraus
keine Terminverzögerungen im Bauablauf eintreten.

Abnahme
Durch den AG wird eine förmliche Abnahme verlangt.
Eine stillschweigende Abnahme ist somit
ausgeschlossen.

Abkürzungen im Leistungsverzeichnis für
Abrechnungseinheiten:
m  Meter
m2  Quadratmeter
m3  Kubikmeter
psch  Pauschal
St  Stück
StMt  Stück x Monat
t  Tonne
h  Stunde
d  Tag
Wo  Woche
Mt  Monat
l  Liter

Abkürzungen im Leistungsverzeichnis
in Kurz- und Langtexten:

B / Br  Breite
D / dm  Dicke [eckige oder flächige Obkjekte],
  Durchmesser [runde Objekte]
H  Höhe
L  Länge
s  (Blech)Stärke
T  Tiefe

Sol  Solitär-Staude für Einzelstellung
Tr  Anzahl Triebe
Tb  Topfballen
C  Container
Db  Drahtballen
xv  Anzahl Verpflanzungen
Te  Pflanzung in Einzelstellung
Tk  Pflanzung in kleinen Tuffs (3-5 St.)
Tm  Pflanzung in mittleren Tuffs (5-10 St.)
Tg  Pflanzung in großen Tuffs (10-25 St.)

AG  Auftraggeber
AN  Auftragnehmer
BE- Fläche  Baustelleneinrichtungsfläche
baus.  bauseitig
beids.  beidseitig
besch.  beschichtet
dir. bef.  direkt befestigt(e)(n)
Einzelf.  Einzelfläche(n)
eins.  einseitig
FT  Fertigteil
nichttr.  nichttragend
OK  Oberkante
OÜW  Objektüberwachung
raums.  raumseitig
StB  Stahlbeton
UK  Unterkante

--- Ende der Vorbemerkungen Teil B ---

*Hinweis*
C - ZTV-

Zusätzliche Technische Vertragsbedingungen
zu den ausgeschriebenen Arbeiten
-------------------------------------------------------
-------

1.  Allgemein

Normen und Richtlinien

Für die Durchführung der ausgeschriebenen
Bauleistungen gelten zusätzlich zur VOB Teil C, in der
zur
Auftragserteilung gültigen Ausgabe, die Richtlinien
und Vorschriften der jeweiligen Fachverbände und
Materialhersteller.

In den abzugebenden Preisen müssen alle für die
Herstellung und Montage erforderlichen Leistungen sowie
Nebenleistungen enthalten sein.

Bei den abzugebenden Preisen ist insbesondere VOB/C,
DIN 18 299 zu beachten.

Für Verarbeitung, Lieferung, Einbau und Abnahmen von
Materialien, Teilen und Verbindungen gelten die am
Standort der Baustelle gültigen entsprechenden
Gesetze, Normen, Verordnungen und Bestimmungen.
Erforderliche Nachweise hat der AN kostenlos für den
AG zu erbringen.

2.  Gegenstand dieser Ausschreibung

Es sind folgende wesentliche Leistungen, Lieferung und
Montage zu erbringen

- Einbau der Mauersteine in den Outdoor-Klassenzimmern
als Sitzgelegenheit und zur Abfangung des
Höhenunterschieds zur Pflanzfläche am Bushalteplatz
- Herstellung der vegetativen Elemente der
Outdoor-Klassenzimmer (Schotterrasenfläche,
Heckenelemente)
- Herstellung des Lehrgartens mit Einbau der
Hochbeete, der Einfriedung, der Wegeflächen und der
Fundamente für den Geräteschuppen sowie Pflanzung der
Gehölze
- Herstellung der Sichtschutzwände in den Pausenhöfen
- Einbau bzw. Aufstellung der Sitzgelegenheiten in den
Pausenhöfen
- Bepflanzung der vom Metallbauer gelieferten mobilen
Pflanzkästen, inkl. Befüllung mit Substrat
- Einbau von Einfassungen und Betonpflaster bei den
Fahrgastunterständen am Bushalteplatz
- Vorbereitung aller Beete und Pflanzflächen für die
Bepflanzung, inkl. Pflanzgruben
- Lieferung und Pflanzung aller Pflanzen in die
jeweils geplanten Beete und Pflanzflächen gemäß den
Pflanzplänen

3.  Ausführung

3.1  Ausführungsvorgaben

Die dem LV zugeordneten Grundriss-, Detail-, Schnitt-
und Ansichtszeichnungen sind bei der
Kalkulation zu berücksichtigen. Konstruktive
Änderungen können vorgenommen werden,
wenn dies aus wirtschaftlichen und/oder funktionalen
Gesichtspunkten erforderlich erscheint.
Diese dürfen aber in keinem Fall zu einer Veränderung
des Erscheinungsbildes führen.

Alle in Verbindung mit Technikdurchführungen
erforderlichen Arbeiten sind in enger Abstimmung
mit den betreffenden Technikfirmen auszuführen.

3.2  Stand der Technik

Die Konstruktionen sind nach den einschlägigen Normen,
Richtlinien und Verarbeitungsvorschriften
sowie dem Stand der Technik zu erstellen und
einzubauen.

3.3  Gerüst / Absturzsicherung

Gerüste und Kräne, Absturzsicherungen und / oder
Hebebühnen oder Transporthilfen, welche zur Erbringung
der eigenen Leistung erforderlich sind, sind in den
entsprechenden Leistungspositionen einzukalkulieren.

3.4  Materialeinbringung / Lagerung

Es wird empfohlen. die benötigten Materialien und
Gerätschaften 'just in time' an den Einbauort
zu transportieren. Lagermöglichkeiten bestehen nur an
der Verwendungsstelle.
Kräne sind bauseits nicht verfügbar.

3.5  Schutzmaßnahmen / Reinigung

Verunreinigungen und Beschädigungen an bauseitigen
Bauteilen sind unbedingt zu vermeiden.
Durch den AN sind entsprechende Schutzmaßnahmen an
angrenzenden, gefährdeten Bauteilen
vorzusehen.

4.  Nebenleistung

4.1.  Allgemeines

Ergänzend zu den Nebenleistungen der VOB werden
folgende Leistungen nicht gesondert vergütet und sind
in die Einheitspreise einzurechnen, sofern nicht
besondere Positionen dafür vorgesehen sind:

- Die Ausführung der Arbeiten in Teilabschnitten gemäß
Bauzeitplan und Baufortschritt auf Anordnung der
Objektüberwachung

- Teilnahme an turnusmäßigen Terminbesprechungen
(1-wöchentlich)

- Vorlage eines detaillierten Bauablaufplanes,
gegliedert in Bauabschnitte, 2 Wochen nach
Beauftragung.

- digitales, GPS-gestützes Aufmaß vor Ort mit
Aufmaßprotokoll

- Beibringen von Prüfzeugnissen, Produkt- und
Sicherheitsdatenblättern zu allen verwendeten
  Produkten unaufgefordert, spätestens 2 Wochen nach
Beauftragung

- Alle Aufwendungen für Hebezeuge und
Montageunterstützungen

- Bei Änderungen, die der AN zu vertreten hat, gehen
alle erforderlichen statischen Nachweise und
  Zeichnungen zu Lasten des AN, wobei die Grundlagen
der Tragwerksplanung zu übernehmen sind

Alle Preise verstehen sich auf eine nutzungsfertige
Arbeitsleistung, einschl. Lieferung und Montage
sämtlicher Materialien, soweit nicht ausdrücklich
bauseitige Lieferung und Leistung vermerkt ist.

5.  Aufmaß und Abrechnung

Die Abrechnung erfolgt gemäss VOB/C.

*Hinweis*
D - ANLAGENVERZEICHNIS

Stand Veröffentlichung LV:

D.1  B a u s t e l l e n e i n r i c h t u n g s -
u n d  L a g e p l ä n e :

D.2  D e t a i l p l a n u n g :

D.3  Ü b e r s i c h t s p l a n u n g :
2026-09-16_O 799-05 AFU VE5500 + VE5700 Überblick
M1000 A3Q.pdf

D.4  W e r k p l a n u n g  G r u n d r i s s e :

D.5  W e r k p l a n u n g  S c h n i t t e :

D.6  B a u z e i t e n p l a n :

--- Ende Anlagenverzeichnis ---

*Hinweis*

*Hinweis*

*Hinweis*
Hinweis Flächenangaben

Die Flächenangaben beziehen sich auf die projektive
Grundfläche im
Grundriss. Mehrungen der Flächengröße durch geneigte
Flächen
(=Böschungen) sind dabei nicht berücksichtigt und sind
entsprechend
einzukalkulieren.

*Hinweis*
Hinweis Entsorgung

Für alle Positionen in allen Titeln gilt, dass alle
anfallenden Stoffe
Eigentum des AN werden und ordnungsgemäß zu entsorgen
sind

Die Vorgaben des Kreislaufwirtschaftsgesetz, besonders
hinsichtlich
Wiederverwertung und Recycling, sind einzuhalten

Entsprechende Entsorgungsnachweise sind auf Verlangen
vorzulegen

Entsorgungsgebühren und Transportweg sind mit
einzukalkulieren

*Hinweis*
Hinweis zum Fassadenschutz

Da in letzter Zeit durch mangelhafte Abdichtung
vermehrt Schäden an
Fassaden festgestellt wurden, fordern wir alle
Auftragnehmer auf, sich durch
das Formblatt des Fachverbands Garten und
Landschaftsbau, Anhang 3,
Hinweise zum Anschluss
Fassadensockelputz/Außenanlagen, abzusichern.

Die Abdichtung ist prinzipiell eine Leistung des
Hochbaus.
Da wir aber darauf aufbauen, wenn wir verfüllen,
hängen wir von einer
korrekten Ausführung nach DIN 18533 ab.
Da es uns aber im Regelfall nicht möglich ist, diese
zu prüfen, ohne diese zu
öffnen, kann man somit einer Haftung für mangelhafte
Ausführung und
Schadensfälle entgehen.

*Hinweis*
Hinweis Material

Alle vom AN kalkulierten Materialien sind in den
betreffenden Spalten des
Leistungsverzeichnisses einzutragen

Abweichende Materialien sind rechtzeitig beim AG zu
bemustern

Material welches von der Eintragung im Angebot
abweicht muss durch
das überwachende Büro und den Auftraggeber genehmigt
werden

Eigenmächtige Änderungen sind unzulässig

Falls keine Eintragung in den Bieterverzeichnissen für
Material
eingetragen wird, zählen die Leitprodukte als
verbindlich

*Hinweis*
Hinweis Länge Transportweg

Transportweg gemäß VOB/B

Der Transportweg von 250 m wird auf dem Gelände nicht
überschritten

*Hinweis*
Bestandsunterlagen und Fotos

Notwendige Unterlagen und Fotos zur Rechnungsstellung
und zur
Beweissicherung sind vom AN eigenverantwortlich zu
erstellen und sind
über die Einheitspreise abgegolten

Dies betrifft vor allem die Dokumentation von
Überdeckten Leistungen
sowie der Verdeutlichung von Regienachweisen

Alle erdüberdeckten Leistungen wie Kabelschutzrohre
oder
Grundleitungen sind einzumessen und dem AG in Form
einer pdf und
dwg zu übergeben

*Hinweis*
Regie- & Zusatzarbeiten

Zusatzarbeiten und Regieleistungen dürfen erst nach
Freigabe des
überwachenden Büros ausgeführt werden

Zusatzarbeiten und Regieleistungen sind so anzumelden
dass deren
Notwendigkeit geprüft werden kann und ggf. ein
alternatives Vorgehen
erarbeitet wird

Die Nachweise sind bis zum Freitag der
Ausführungswoche als pdf an die
Bauüberwachung zu übermitteln

Die Leistungen sind mit Bildern zu verdeutlichen und
so nachvollziehbar
zu gestalten das eine Vergütung erfolgen kann

Alle Arbeiten sind einzeln zu erfassen

Bei Zusatzmaterialien sind die Angebote und
Lieferscheine mit
einzureichen, Es gelten die allgemeinen Zuschläge
gemäß EFB. Vergütet
wird der Einkaufspreis plus Zuschlag und ggf.
Liefekosten

*Hinweis*
Platzverhältnisse

Auf der Baustelle stehen nur bedingt Lagerflächen zur
Verfügung

Eine normale Materialvorhaltung ist möglich, der
beigefügte
Ausführungsplan ist bei der Kalkulation zu
berücksichtigen

Wir setzten voraus, dass der zur Ausschreibung
beigefügte Plan
bei der Kalkulation berücksichtigt wird

Die Zulageposition Böschung ist für alle Neigungen
größer 1:2
Hierfür ist eine Erschwerniszulage in der
Ausschreibung enthalten

Die Baustelle befindet sich auf einem Schulgelände.
Ggf. herrscht
Rauchverbot. Pflegearbeiten sind so zu koordinieren,
dass der
Schulbetrieb nicht gestört wird

Der Schulbetrieb wird voraussichtlich zum Beginn des
Schuljahres
2027/28 starten. Auf den Schulbetrieb ist Rücksicht zu
nehmen,
er darf nicht beeinträchtigt werden.

*Hinweis*
Rechnungsunterlagen

Die Rechnungen sind in digitaler Form (pdf) beim
überwachenden Büro
einzureichen

Ein Aufmaß der Leistung ist allen Rechnungsarten
beizufügen

Das Aufmaß ist als pdf und dwg zu übergeben

Die Frist zur Rechnungsprüfung beginnt mit dem auf der
Rechnung
vermerkten Eingangsdatum

Die Kosten für Vorrauszahlungsbürgschaften,
Erfüllungsbürgschaft und
Mängelbeseitigungsbürgschaft sind einzurechnen; die
Bürgschaften für
die Gewährleistung ist verpflichtend

### Titel 01 Vorbereitende Arbeiten

*Hinweis*
Für alle Positionen in allen Titeln gilt, dass alle
anfallenden Stoffe
Eigentum des AN werden und ordnungsgemäß zu entsorgen
sind

Die Vorgaben des Kreislaufwirtschaftsgesetz, besonders
hinsichtlich
Wiederverwertung und Recycling, sind einzuhalten

Entsprechende Entsorgungsnachweise sind auf Verlangen
vorzulegen

Entsorgungsgebühren und Transportweg sind mit
einzukalkulieren

*Hinweis*
Transportweg gemäß VOB/B

Der Transportweg von 250 m wird auf dem Gelände nicht
überschritten

*Hinweis*
Alle vom AN kalkulierten Materialien sind in den
betreffenden Spalten des
Leistungsverzeichnisses einzutragen

Abweichende Materialien sind rechtzeitig beim AG zu
bemustern

Material welches von der Eintragung im Angebot
abweicht muss durch
das überwachende Büro und den Auftraggeber genehmigt
werden

Eigenmächtige Änderungen sind unzulässig

Falls keine Eintragung in den Bieterverzeichnissen für
Material
eingetragen wird, zählen die Leitprodukte als
verbindlich

*Hinweis*
Notwendige Unterlagen und Fotos zur Rechnungsstellung
und zur
Beweissicherung sind vom AN eigenverantwortlich zu
erstellen und sind
über die Einheitspreise abgegolten

Dies betrifft vor allem die Dokumentation von
Überdeckten Leistungen
sowie der Verdeutlichung von Regienachweisen

Alle erdüberdeckten Leistungen wie Kabelschutzrohre
oder
Grundleitungen sind einzumessen und dem AG in Form
einer pdf und
dwg zu übergeben

*Hinweis*
Zusatzarbeiten und Regieleistungen dürfen erst nach
Freigabe des
überwachenden Büros ausgeführt werden

Zusatzarbeiten und Regieleistungen sind so anzumelden
dass deren
Notwendigkeit geprüft werden kann und ggf. ein
alternatives Vorgehen
erarbeitet wird

Die Nachweise sind bis zum Freitag der
Ausführungswoche als pdf an die
Bauüberwachung zu übermitteln

Die Leistungen sind mit Bildern zu verdeutlichen und
so nachvollziehbar
zu gestalten das eine Vergütung erfolgen kann

Alle Arbeiten sind einzeln zu erfassen

Bei Zusatzmaterialien sind die Angebote und
Lieferscheine mit
einzureichen, Es gelten die allgemeinen Zuschläge
gemäß EFB. Vergütet
wird der Einkaufspreis plus Zuschlag und ggf.
Liefekosten

*Hinweis*
Auf der Baustelle stehen nur bedingt Lagerflächen zur
Verfügung

Eine normale Materialvorhaltung ist möglich, der
beigefügte
Ausführungsplan ist bei der Kalkulation zu
berücksichtigen

Wir setzten voraus, dass der zur Ausschreibung
beigefügte Plan bei der
Kalkulation berücksichtigt wird

Die Zulageposition Böschung ist für alle Neigungen
größer 1:2
Hierfür ist eine Erschwerniszulage in der
Ausschreibung enthalten

Die Baustelle befindet sich auf einem Schulgelände.
Ggf. herrscht
Rauchverbot. Pflegearbeiten sind so zu koordinieren,
dass der
Schulbetrieb nicht gestört wird

*Hinweis*

**01.1 Baustelleneinrichtung+Verkehrssicherung**
Einrichten der Baustelle
Vorhalten der Baustelleneinrichtung für sämtliche in
der
Leistungsbeschreibung aufgeführten Leistungen
Menge: 1,000 psch

**01.2 BE-Fläche rückbauen**
BE-Fläche aus verdichtetem Tragschichtmaterial
rückbauen
inkl. Aufnahme und Abtransport des Materials zur
Wiederverwertung

Tragschicht aus
Kies-Sand-Gemisch, Körnung 0/32, Stärke 32 cm und
Kies-Sand-Gemisch, Körnung 0/16, Stärke 8 cm, gebrochen

Es ist davon auszugehen, dass in geringfügigem Maße
Schmutz enthalten
ist.
Menge: 1075,000 m³

**01.3 Unbrauchbare Stoffe aufnehmen und entsorgen**
Unbrauchbare Stoffe aufnehmen, zur Abfuhr auf messbare
Haufen setzen
und beseitigen

Stoffart: Folien, Papier, gemischter Abfall, Holz,
Metall, Bauschutt, Steine

Abrechnung nach Entsorgungsnachweis
Menge: 10,000 m³

**01.4 Beton abstemmen**
Beton von Hand abstemmen, zerkleinern, ggf.
zwischenlagern, laden und
entsorgen
 z.B. bei bauseits vorhandenen Fundamenten, Schächte,
Keile und
ähnlichem
Menge: 5,000 m³

**01.5 Spontanbewuchs mähen**
Bewuchs aus Spontanvegetation mähen, ggf.
zwischenlagern, laden und
entsorgen bestehend aus: Hochstaudenfluren,
Wildkräutern und
Gehölzaussamung
Höhe bis 2,00 m, Schnitthöhe ca. 10 cm
Menge: 3000,000 m²

**01.6 Zulage Böschung**
Zulage zur Vorposition bei Böschungen steiler 1:2,
oder 50 % oder 26,57°
Menge: 1500,000 m²

### Titel 02 Erdarbeiten

*Hinweis*
Für alle Positionen in allen Titeln gilt, dass alle
anfallenden Stoffe
Eigentum des AN werden und ordnungsgemäß zu entsorgen
sind

Die Vorgaben des Kreislaufwirtschaftsgesetz, besonders
hinsichtlich
Wiederverwertung und Recycling, sind einzuhalten

Entsprechende Entsorgungsnachweise sind auf Verlangen
vorzulegen

Entsorgungsgebühren und Transportweg sind mit
einzukalkulieren

*Hinweis*
Transportweg gemäß VOB/B

Der Transportweg von 250 m wird auf dem Gelände nicht
überschritten

*Hinweis*
Alle vom AN kalkulierten Materialien sind in den
betreffenden Spalten des
Leistungsverzeichnisses einzutragen

Abweichende Materialien sind rechtzeitig beim AG zu
bemustern

Material welches von der Eintragung im Angebot
abweicht muss durch
das überwachende Büro und den Auftraggeber genehmigt
werden

Eigenmächtige Änderungen sind unzulässig

Falls keine Eintragung in den Bieterverzeichnissen für
Material
eingetragen wird, zählen die Leitprodukte als
verbindlich

*Hinweis*
Notwendige Unterlagen und Fotos zur Rechnungsstellung
und zur
Beweissicherung sind vom AN eigenverantwortlich zu
erstellen und sind
über die Einheitspreise abgegolten

Dies betrifft vor allem die Dokumentation von
Überdeckten Leistungen
sowie der Verdeutlichung von Regienachweisen

Alle erdüberdeckten Leistungen wie Kabelschutzrohre
oder
Grundleitungen sind einzumessen und dem AG in Form
einer pdf und
dwg zu übergeben

*Hinweis*
Zusatzarbeiten und Regieleistungen dürfen erst nach
Freigabe des
überwachenden Büros ausgeführt werden

Zusatzarbeiten und Regieleistungen sind so anzumelden
dass deren
Notwendigkeit geprüft werden kann und ggf. ein
alternatives Vorgehen
erarbeitet wird

Die Nachweise sind bis zum Freitag der
Ausführungswoche als pdf an die
Bauüberwachung zu übermitteln

Die Leistungen sind mit Bildern zu verdeutlichen und
so nachvollziehbar
zu gestalten das eine Vergütung erfolgen kann

Alle Arbeiten sind einzeln zu erfassen

Bei Zusatzmaterialien sind die Angebote und
Lieferscheine mit
einzureichen, Es gelten die allgemeinen Zuschläge
gemäß EFB. Vergütet
wird der Einkaufspreis plus Zuschlag und ggf.
Liefekosten

*Hinweis*
Auf der Baustelle stehen nur bedingt Lagerflächen zur
Verfügung

Eine normale Materialvorhaltung ist möglich, der
beigefügte
Ausführungsplan ist bei der Kalkulation zu
berücksichtigen

Wir setzten voraus, dass der zur Ausschreibung
beigefügte Plan bei der
Kalkulation berücksichtigt wird

Die Zulageposition Böschung ist für alle Neigungen
größer 1:2
Hierfür ist eine Erschwerniszulage in der
Ausschreibung enthalten

Die Baustelle befindet sich auf einem Schulgelände.
Ggf. herrscht
Rauchverbot. Pflegearbeiten sind so zu koordinieren,
dass der
Schulbetrieb nicht gestört wird

**02.1 Haufwerksbeprobung**
Haufwerksbeprobung gem. LAGA-PN 98/DIN ISO 17892-4 des
abzufahrenden Bodens durch ein qualifiziertes
Büro/Labor

Es ist von bis zu 4 Einzelproben pro Material und
dazugehörigen Gutachten
auszugehen

Material, welches beprobt werden muss

300 m³ Pflanzliche Bodendecke
45 m³ Oberboden
40 m³ Boden
Menge: 1,000 psch

**02.2 Pflanzliche Bodendecke abräumen**
Pflanzliche Bodendecke abräumen,
ggf. zwischenlagern, und entsorgen
inkl. oberster belebter Bodenschicht;

Stärke i.M. ca. 10 cm;
Bewuchs Rasen, Wiese und Wild- bzw. Pionierbewuchs;
Menge: 300,000 m³

**02.3 Abtrag, Förderung Oberboden**
Oberboden profilgerecht abtragen, transportieren und
zum Abtransport
zwischenlagern

Dicke der Oberbodenschicht i. M. 20 cm (10-30 cm)
Menge: 10,000 m³

**02.4 Entsorgen Oberboden Z 0**
Oberboden, laden und entsorgen

Abrechnung nach Lieferschein

Es ist mit der Belastungsklasse Z 0 zu kalkulieren
Menge: 45,000 m³

**02.5 Abtrag, Förderung Boden**
Boden profilgerecht lösen, transportieren und zum
Abtransport
zwischenlagern
Abtragtiefe: bis 70 cm

Bodenklasse 3 bis 5 nach DIN 18300 (Alt)
Lockerungsfaktor: 1,2
Dichte 2 t/m3

Ort der Leistungserbringung:
- Belagsflächen bei Fahrgastunterständen (ca. 40 m²)
- Befestigung Zufahrt Berme Böschung Nord (ca. 40 m²)
Menge: 40,000 m³

**02.6 Boden entsorgen Z0**
Boden laden und entsorgen

Abrechnung nach Lieferschein

Es ist von unbelastetem Boden auszugehen (Z0)
Menge: 40,000 m³

**02.7 Zulage Boden laden und entsorgen bis Z2**
Boden, Riesel, Sand, Kiesmaterial transportieren,
laden und entsorgen

Bodenklasse 3 bis 5 mit zum Teil verdichteten Böden
durch Befahrung; DIN
18300 (2012)

Abrechnung nach Lieferschein

Es ist von belastetem Boden auszugehen (Z2)
Menge: 5,000 m³

**02.8 Zulage stark verwurzeltes Erdreich**
Zulage zu den Entsorgungspositionen für stark
verwurzeltes Erdreich
Abrechnung nach Aufmaß Haufwerk und
Bilddokumentation/Lieferschein
Menge: 15,000 m³

**02.9 Geländemodellierung**
Einbau von bauseits vorhandenem nicht bindigem, gut
verdichtbarem
Auffüllmaterial

Bodenklasse 3 und 5
Modellierung i.M. 45 cm
Einbau lagenweise bis 30 cm

inkl. Planum entsprechend DIN 18035, Bl.5: Gefälle
mit ca. 1-1,5% Ebenflächigkeit unter der 4 m-Latte
zulässige Abweichung von der Sollhöhe +/- 2cm

inkl. lagenweiser Verdichtung,
Verdichtungsgrad DPr mind. 98%,
Verformungsmodul EV2 mind. 45 MN/m²
Bodenklasse 3 und 4 nach DIN 18300 (alt)
Menge: 50,000 m³

**02.10 Suchschlitz herstellen**
Suchschlitz zur Feststellung der Lage von Kabeln,
Leitungen und dgl. herstellen.
Lage nach Angabe des AG.
Leitungsart 'beliebig'
Tiefe bis 1,60 m
Breite bis 80 cm
geeigneten Boden wieder in Auffüllbereichen einbauen,
ungeeigneten Boden über zugehörige Position einlagern
und entsorgen

Bodenklasse 3 bis 5 nach DIN 18300 (Alt)
Menge: 10,000 m³

**02.11 Handschachtungen**
Boden lösen in Handarbeit,
Maschinell unterstützt oder nicht,
Boden profilgerecht ausheben
geeigneten Boden wieder in Auffüllbereichen einbauen,
ungeeigneten Boden über zugehörige Position einlagern
und entsorgen
An nicht zugänglichen Stellen, an Gebäudeanschlüssen,
Wutzelbereich Bestandsbäume Engstellen, und im Bereich
vorhandener
Leitungen
Menge: 5,000 m³

**02.12 Boden lösen für Fundamente**
Boden für Fundamente lösen
geeigneten Boden wieder in Auffüllbereichen einbauen,
ungeeigneten Boden über zugehörige Position einlagern
und entsorgen

Tiefe bis 110 cm, Breite bis 100 cm
Bodenklasse 3 bis 5 mit zum Teil verdichteten Böden
durch Befahrung; DIN
18300 (2012)
Menge: 3,000 m³

### Titel 03 Wegebau

*Hinweis*
Für alle Positionen in allen Titeln gilt, dass alle
anfallenden Stoffe
Eigentum des AN werden und ordnungsgemäß zu entsorgen
sind

Die Vorgaben des Kreislaufwirtschaftsgesetz, besonders
hinsichtlich
Wiederverwertung und Recycling, sind einzuhalten

Entsprechende Entsorgungsnachweise sind auf Verlangen
vorzulegen

Entsorgungsgebühren und Transportweg sind mit
einzukalkulieren

*Hinweis*
Transportweg gemäß VOB/B

Der Transportweg von 250 m wird auf dem Gelände nicht
überschritten

*Hinweis*
Alle vom AN kalkulierten Materialien sind in den
betreffenden Spalten des
Leistungsverzeichnisses einzutragen

Abweichende Materialien sind rechtzeitig beim AG zu
bemustern

Material welches von der Eintragung im Angebot
abweicht muss durch
das überwachende Büro und den Auftraggeber genehmigt
werden

Eigenmächtige Änderungen sind unzulässig

Falls keine Eintragung in den Bieterverzeichnissen für
Material
eingetragen wird, zählen die Leitprodukte als
verbindlich

*Hinweis*
Notwendige Unterlagen und Fotos zur Rechnungsstellung
und zur
Beweissicherung sind vom AN eigenverantwortlich zu
erstellen und sind
über die Einheitspreise abgegolten

Dies betrifft vor allem die Dokumentation von
Überdeckten Leistungen
sowie der Verdeutlichung von Regienachweisen

Alle erdüberdeckten Leistungen wie Kabelschutzrohre
oder
Grundleitungen sind einzumessen und dem AG in Form
einer pdf und
dwg zu übergeben

*Hinweis*
Zusatzarbeiten und Regieleistungen dürfen erst nach
Freigabe des
überwachenden Büros ausgeführt werden

Zusatzarbeiten und Regieleistungen sind so anzumelden
dass deren
Notwendigkeit geprüft werden kann und ggf. ein
alternatives Vorgehen
erarbeitet wird

Die Nachweise sind bis zum Freitag der
Ausführungswoche als pdf an die
Bauüberwachung zu übermitteln

Die Leistungen sind mit Bildern zu verdeutlichen und
so nachvollziehbar
zu gestalten das eine Vergütung erfolgen kann

Alle Arbeiten sind einzeln zu erfassen

Bei Zusatzmaterialien sind die Angebote und
Lieferscheine mit
einzureichen, Es gelten die allgemeinen Zuschläge
gemäß EFB. Vergütet
wird der Einkaufspreis plus Zuschlag und ggf.
Liefekosten

*Hinweis*
Auf der Baustelle stehen nur bedingt Lagerflächen zur
Verfügung

Eine normale Materialvorhaltung ist möglich, der
beigefügte
Ausführungsplan ist bei der Kalkulation zu
berücksichtigen

Wir setzten voraus, dass der zur Ausschreibung
beigefügte Plan bei der
Kalkulation berücksichtigt wird

Die Zulageposition Böschung ist für alle Neigungen
größer 1:2
Hierfür ist eine Erschwerniszulage in der
Ausschreibung enthalten

Die Baustelle befindet sich auf einem Schulgelände.
Ggf. herrscht
Rauchverbot. Pflegearbeiten sind so zu koordinieren,
dass der
Schulbetrieb nicht gestört wird

**03.1 Planum herstellen**
Planum herstellen für alle Flächen

zulässige Abweichung von der Sollhöhe +/- 2cm
Ebenerdigkeit unter der 4 m Latte +/- 2 cm

inkl. Untergrund verdichten
Verdichtungsgrad DPr mind. 97%,
Verformungsmodul EV2 mind. 45 MN/m2,
Bodenklasse 3 und 4 nach DIN 18300 (alt)

Ort der Leistungserbringung: Befestigung Zufahrt Berme
Böschung Nord (ca.
40 m²), Belagsflächen bei Fahrgastunterständen (ca. 40
m²) und Lehrgarten
(ca. 80 m²)
Outdoor-Klassenzimmer (für Schotterrasen): 850 m²
Menge: 1010,000 m²

**03.2 Zulage Untergrund verdichten 103%**
*** Grundposition ZZ 001.0
Untergrund verdichten für Plätze, Wege, Parkplätze,
Spielflächen,
Fahrspuren, usw. (befestigte Flächen)
Verdichtungsgrad DPr mind. 100%,
Verformungsmodul EV2 mind. 100 MN/m2,

Bodenklasse 3 und 4 nach DIN 18300 (alt)
Menge: 150,000 m²

*Hinweis*

**03.3 Frostschutzschicht herstellen Gehwege**
Frostschutzschicht herstellen
Baustoffgemisch 0/32.
inkl. Feinplanum
profilgerechte Lage mit max. Abweichung von der
Sollhöhe
1 cm
Ebenheit: Unebenheiten (4 m Messstrecke) max. +/- 1 cm
Ev2: mind. 100 MN/m²
Verdichtungsgrad DPr mind. 103%,
Schichtdicke vor dem Verdichten max. 25 cm
Einbaudicke 30 cm, Einbau in 2 Lagen
Abgerechnet wird nach Auftragsprofilen

Ort der Leistungserbringung: Belagsflächen bei
Fahrgastunterständen
Menge: 10,000 m³

**03.4 Schottertragschicht herstellen**
Schottertragschicht herstellen
Baustoffgemisch 0/32, gebrochenes Material
Einbaudicke = 15 cm.
inkl. Feinplanum
profilgerechte Lage mit max. Abweichung von der
Sollhöhe
1 cm
Ebenheit: Unebenheiten (4 m Messstrecke) max. +/- 1 cm
Ev2: mind. 100 MN/m²
Verdichtungsgrad DPr mind. 103%,
Abrechnung nach Volumen

Schotternester ohne Feinanteile sind punktuell
nachzubessern

Ort der Leistungserbringung: Befestigung Zufahrt Berme
Böschung Nord (ca.
40 m²), Belagsflächen bei Fahrgastunterständen (ca. 40
m²) und Lehrgarten
(ca. 80 m²)
Menge: 25,000 m³

*Hinweis*

**03.5 Leistenstein Beton 100/20/8 bündig einbauen**
Leistenstein Beton liefern und als Einfassung einbauen

Größe: 100 x 20 x 8 cm
Leistenstein gefast, Einbau bündig mit FOK Belag
OK Rückenstütze auf Pflanzflächenseite mind. 0,1 m
unter OK Leistenstein

inkl. Planum
inkl. Bettung aus Beton C20/25; Stärke 20 cm mit
beidseitiger Rückenstütze
inkl. Schnitt- und Nebenarbeiten, maximale
Schnittlänge 2,00 m

Ort der Leistungserbringung: Belagsflächen bei
Fahrgastunterständen
Nordseite Bushalteplatz
Menge: 30,000 m

**03.6 Leistenstein Beton 100/50/8 erhöht einbauen**
Leistenstein Beton liefern und als Einfassung einbauen

Größe: 100 x 50 x 8 cm
Leistenstein gefast, Einbau bündig mit FOK Belag
OK Rückenstütze auf Pflanzflächenseite mind. 0,25 m
unter OK Leistenstein

inkl. Planum
inkl. Bettung aus Beton C20/25; Stärke 20 cm mit
beidseitiger Rückenstütze
inkl. Schnitt- und Nebenarbeiten, maximale
Schnittlänge 2,00 m

Ort der Leistungserbringung: Belagsflächen bei
Fahrgastunterständen
Südseite Bushalteplatz
Menge: 16,000 m

*Hinweis*

**03.7 Betonpflaster naturgrau**
Pflaster aus Beton liefern und nach Herstellerangaben
im Reihenverband mit
Halbversatz auf vorhandene Tragschicht einbauen

Größe: 20 x 20 cm (Rasterformat) mit Steinen für
Halbversatz aus 10 x 20
bzw. 30 x 20 cm
Steinstärke 8 cm
Oberfläche: ohne Oberflächenbehandlung, 2-schichtig,
Vorsatzdicke > 10
mm
Farbe: naturgrau
Kanten mit Mikrofase

Es sind ausreichend Anfängersteine für Halbversatz zu
bestellen, damit kein
Schnitt erforderlich ist.

inkl. Bettung, Körnung 0/4, Stärke 4 cm, aus
Hartgestein
inkl. Fugenfüllung, filterstabil gegenüber Bettung,
Körnung passend für
Fugenmaß, aus Hartgestein
inkl. Schnitt, max. Schnittlänge 20 m

angeboten wird:

'...............................................'

'...............................................'

'...............................................'

Ort des Einbaus: Belagsflächen bei Fahrgastunterständen
Menge: 40,000 m²

**03.8 Rasengittersteine**
Rasengittersteine aus Beton liefern und nach
Herstellerangaben im
Reihenverband mit Halbversatz auf vorhandene
Tragschicht einbauen

Formate: 40 x 60 cm
Stärke: 8 cm
Farbe: grau
Rutschwert R13
mit Fase 3 x 2 mm
Oberfläche: unbehandelt
mit verdeckt angeformten Abstandshaltern

angeboten wird

'...............................'

'...............................'

'...............................'

inkl. Bettung aus Splitt 0/5mm; Stärke 5 cm;
inkl. Pflasterfugen durchgehend bzw. homogen mit
Oberboden-Sandgemisch auffüllen;
Oberboden : Sand 0/3 : Kompost mischen und sieben
max. Korngröße 20 mm
Mischungsverhältnis prozentual  60 : 30 : 10
inkl. Rasenansaat RSM 2.2.2/FLL
Auffüllung der Fugen mit Splitt ist unzulässig

inkl. Schnitt, max. Schnittlänge 20 m
Alle anfallenden Materialien werden Eigentum des AN und
sind fachgerecht zu entsorgen.

Ort des Einbaus: Befestigung Zufahrt Berme Nordböschung
Menge: 40,000 m²

**03.9 Wege Lehrgarten**
Deckschicht aus korngestuftem, gebrochenem,
kalkhaltigem
Mineralstoffgemisch auftragen und verdichten;
Material mit ausreichender Feuchtigkeit einbauen um
einen
Verdichtungsgrad von DPr min. 103% zu erreichen.

Körnung 0/16 mm
Schichtdicke 10 cm
Höhengenauigkeit +/- 0,5 cm
Ebenflächigkeit unter 4m Latte +/- 0,5 cm
Menge: 8,000 m³

**03.10 Oberflächenbehandlung Wege Lehrgarten**
Oberflächenbehandlung der ungebundenen Deckschicht der
Position wie vor
mit

Splitt 2/5, Schichtdicke 10 mm;

Auftragen auf ungebundene Deckschicht inkl. Einwalzen,
um eine erhöhte
Verzahnung zu erzielen

Leistungsort: Lehrgarten
Menge: 80,000 m²

**03.11 Vegetationstragschicht Schotterrasen**
Vegetationstragschicht für Schotterrasen
auf vorhandene Kiestragschicht aufbringen
und gemäß geforderter Tragfähigkeit verdichten
Gemisch aus Schotter 16/32,
Sand 0/2 und Oberboden, Bodengruppe 2 DIN 18915,
im Verhältnis 5 : 3 : 2,
Schichtdicke: 15 cm,
Tragfähigkeit EV2 mind. 60 MN/m2,
Höhengenauigkeit: + - 1 cm,
Ebenflächigkeit: + - 1 cm,

inkl. Feinplanie, Rasenansaat mit Regel-Saatgutmischung
RSM 5.1/FLL für Schotterrasenflächen
Ausführung in einem Arbeitsgang
Saatgutmenge 35 gr/m2
die Beschaffenheit und Eignung der Saatmischung gem.
FLL-Richtlinien ist vom AN nachzuweisen.
Abrechnung nach Aufmaß Schotterrasenfläche

Ort der Herstellung: Outdoor-Klassenzimmer und
Lehrgarten
Menge: 125,000 m³

### Titel 04 Mauern und Zäune

*Hinweis*
Für alle Positionen in allen Titeln gilt, dass alle
anfallenden Stoffe
Eigentum des AN werden und ordnungsgemäß zu entsorgen
sind

Die Vorgaben des Kreislaufwirtschaftsgesetz, besonders
hinsichtlich
Wiederverwertung und Recycling, sind einzuhalten

Entsprechende Entsorgungsnachweise sind auf Verlangen
vorzulegen

Entsorgungsgebühren und Transportweg sind mit
einzukalkulieren

*Hinweis*
Transportweg gemäß VOB/B

Der Transportweg von 250 m wird auf dem Gelände nicht
überschritten

*Hinweis*
Alle vom AN kalkulierten Materialien sind in den
betreffenden Spalten des
Leistungsverzeichnisses einzutragen

Abweichende Materialien sind rechtzeitig beim AG zu
bemustern

Material welches von der Eintragung im Angebot
abweicht muss durch
das überwachende Büro und den Auftraggeber genehmigt
werden

Eigenmächtige Änderungen sind unzulässig

Falls keine Eintragung in den Bieterverzeichnissen für
Material
eingetragen wird, zählen die Leitprodukte als
verbindlich

*Hinweis*
Notwendige Unterlagen und Fotos zur Rechnungsstellung
und zur
Beweissicherung sind vom AN eigenverantwortlich zu
erstellen und sind
über die Einheitspreise abgegolten

Dies betrifft vor allem die Dokumentation von
Überdeckten Leistungen
sowie der Verdeutlichung von Regienachweisen

Alle erdüberdeckten Leistungen wie Kabelschutzrohre
oder
Grundleitungen sind einzumessen und dem AG in Form
einer pdf und
dwg zu übergeben

*Hinweis*
Zusatzarbeiten und Regieleistungen dürfen erst nach
Freigabe des
überwachenden Büros ausgeführt werden

Zusatzarbeiten und Regieleistungen sind so anzumelden
dass deren
Notwendigkeit geprüft werden kann und ggf. ein
alternatives Vorgehen
erarbeitet wird

Die Nachweise sind bis zum Freitag der
Ausführungswoche als pdf an die
Bauüberwachung zu übermitteln

Die Leistungen sind mit Bildern zu verdeutlichen und
so nachvollziehbar
zu gestalten das eine Vergütung erfolgen kann

Alle Arbeiten sind einzeln zu erfassen

Bei Zusatzmaterialien sind die Angebote und
Lieferscheine mit
einzureichen, Es gelten die allgemeinen Zuschläge
gemäß EFB. Vergütet
wird der Einkaufspreis plus Zuschlag und ggf.
Liefekosten

*Hinweis*
Auf der Baustelle stehen nur bedingt Lagerflächen zur
Verfügung

Eine normale Materialvorhaltung ist möglich, der
beigefügte
Ausführungsplan ist bei der Kalkulation zu
berücksichtigen

Wir setzten voraus, dass der zur Ausschreibung
beigefügte Plan bei der
Kalkulation berücksichtigt wird

Die Zulageposition Böschung ist für alle Neigungen
größer 1:2
Hierfür ist eine Erschwerniszulage in der
Ausschreibung enthalten

Die Baustelle befindet sich auf einem Schulgelände.
Ggf. herrscht
Rauchverbot. Pflegearbeiten sind so zu koordinieren,
dass der
Schulbetrieb nicht gestört wird

*Hinweis*

*Hinweis*
Die Sichtschutzwände sollen die zur Erholung
vorgesehenen Flächen, die
Pausenhöfe, von den Flächen für den Schulbetrieb, den
Werkhöfen,
abgrenzen und haben raumbildende Wirkung.
Unterstützt wird die Abgrenzung durch eine Bepflanzung
auf beiden Seiten.
Die Raumbildung wird durch die Höhe von 1,8 bis 2,0 m
erzeugt.
Die Anordnung ist in allen Höfen gleich: jeweils 6
Wände, in U-Form, dabei
jeweils 4 über Eck verbunden bzw. aneinander stehend
zu 2 Eck-Wänden.
Die lichten Abstände zwischen den Wänden variieren von
Hof zu Hof.

Das Grundgerüst ist für alle Typen (Holz, Ziegel,
Metall) der
Sichtschutzwände gleich:
Betonfundamente, auf denen Stahlpfosten mit einer
Fußplatte befestigt
werden. An den Stahlpfosten werden dann Unterzüge aus
Holz und Metall
befestigt bzw. wirken als Verankerung für die
freistehende Ziegelmauern.

Die Maße sind ebenfalls in allen Höfen gleich:
Wandflächen (zum
Pausenhof) von jeweils insgesamt ca. 25 m²
Bodenfreiheit:
bei Holz 0,15 m
bei Metall 0,1 m
bei Ziegel 0 m

**04.1 Pfosten für Sichtschutzwände Holz + Metall**
Stahlpfosten liefern und einbauen
feuerverzinkt
Höhe 2000 mm
Querschnitt 100x100 mm
Materialstärke 5 mm

inkl. verschweißte, feuerverzinkte Fußplatte
Maße 300x300 mm
Stärke 10 mm
inkl. 4 Bohrungen in Fußplatten-Ecken für Verankerung,
Randabstände (Mitte Lochung) 50 mm

inkl. Verankerung Pfosten in bauseitigen
Betonfundamenten mit verklebten
Schwerlastdübeln, M12x200

inkl. Nebenarbeiten, Hilfsmitteln und Kleinteile
Menge: 20,000 St

**04.2 Pfosten für Sichtschutzwände Ziegel**
Stahlpfosten liefern und einbauen
feuerverzinkt
Höhe 1.750 mm
Querschnitt 100x100 mm
Materialstärke 5 mm

inkl. verschweißte, feuerverzinkte Fußplatte
Maße 300x300 mm
Stärke 10 mm
inkl. 4 Bohrungen in Fußplatten-Ecken für Verankerung,
Randabstände (Mitte Lochung) 50 mm

inkl. Verankerung Pfosten in Fundamenten mit
verklebten Schwerlastdübeln,
M12x200

inkl. Nebenarbeiten, Hilfsmitteln und Kleinteile
Menge: 10,000 St

*Hinweis*

**04.3 Unterzüge Sichtschutzwand Metall**
Unterzüge als Unterkonstruktion für Sichtschutzwand
Metall liefern und
einbauen
Material: Stahl, feuerverzinkt
Maße:
Länge 2.330 mm,
Querschnitt 70x70 mm
Stärke 5 mm
Kanten gebrochen

inkl. Nebenarbeiten, Hilfsmitteln und Kleinteile
Menge: 24,000 St

**04.4 Sichtschutzwand Metall**
Stahlblech für Sichtschutzwand Metall liefern und
einbauen
Material: Stahl, zur Korrosion nach der Montage bzw.
CorTen-Stahl
Maße:
Wandfläche:
5x BxH = 2.500 x 1.750 mm
1x BxH = 2.100 x 1.750 mm
Umkantung 70 mm an den oberen / seitlichen Rändern der
Wandfläche
Stärke 3 mm
Kanten gebrochen
Aufteilung auf max. 3 Teilflächen bei Montage mit
Sicherung für
ebenmäßigen vertikalen Stoß zulässig
Stahlbleche bei den Eck-Wänden Stoß an Stoß montieren

inkl. Nebenarbeiten, Hilfsmitteln und Kleinteile
Menge: 6,000 St

*Hinweis*

**04.5 Unterzüge Sichtschutzwand Holz**
Unterzüge als Unterkonstruktion für Sichtschutzwand
Holz liefern und
hochkant einbauen
Material: Lärche, unbehandelt, o.ä. (für
Gebrauchsklasse 3.2,
Dauerhaftigkeitsklasse 2 oder besser)
Maße:
Länge 2.500 mm,
Querschnitt 100x200 mm

inkl. Nebenarbeiten, Hilfsmitteln und Kleinteile
Menge: 24,000 St

**04.6 Sichtschutzwand Holz**
Latten für Sichtschutzwand Holz liefern und einbauen
Material: Lärche, unbehandelt, o.ä. (für
Gebrauchsklasse 3.2,
Dauerhaftigkeitsklasse 2 oder besser)
Maße: Länge 1.750 mm
Querschnitt ca. 40 x 60-70 mm
1 Stirnseite abgeschrägt (45°)
Einbau mit der Schmalseite an die Unterzüge, Schräge
an der OK Wand
zum Pausenhof zeigend
lichter Abstand zwischen Latten von 25 mm
Latten bei den Eck-Wänden mit lichtem Abstand von 8-10
mm montieren

inkl. Nebenarbeiten, Hilfsmitteln und Kleinteile
Menge: 6,000 St

*Hinweis*

**04.7 Hohlblockziegel für Sichtschutzwand Ziegel**
plangeschliffene Hochlochziegel zur Verfüllung mit
Dränbeton 8/16 liefern
und einbauen als einschalige Wand
Maße Einzelstein (LxBxH): 373x240x249 mm
Verwendung von Dünnbettmörtel für nahezu fugenlose
Mauer
Montage der Steine im Halbversatz

inkl. Schneiden für Anfängersteine und Eckverbindungen
Anzahl ca. 50 St. (1
Stein = 2 Anfängersteine)
inkl. Einbau von 12 St. Mauerwerksverbindern für die
Ecken

angeboten wird:

'...............................'

'...............................'

'...............................'
Menge: 300,000 St

**04.8 Dränbeton für Sichtschutzwand Ziegel**
Dränbeton 8/16 liefern und einbauen in einschalige
Wand aus
Hohlblockziegeln
inkl. Verdichten
Menge: 3,250 m³

**04.9 Klinker-Riemchen für Sichtschutzwand Ziegel**
Klinker-Riemchen liefern und einbauen
zur Verblendung des einschaligen Mauerwerks
Einbau ohne durchlaufende vertikale Fugen

mittlere Länge: 400 mm
mittlere Höhe: 62,5 mm
Dicke: 15 mm
ca. 40 St./m²

Farbton: rot-schattiert

inkl. Sonderformate (gewinkelte Steine für Mauerecken)
Angebot und Verwendung von farblich ähnlichen
Restposten zulässig --> in
farblicher Mischung einzubauen

angeboten wird:

'...............................'

'...............................'

'...............................'
Menge: 55,000 m²

*Hinweis*

**04.10 Böschungssteine für einlagige Mauer**
Böschungssteine aus Jura-Kalkgestein liefern und als
Mauer einbauen
Farbe: graugelb

Größe (LxTxH): 60-120 x 45-50 x 50 cm
Vorderansicht gespalten, Lager- und Stoßfugen gesägt,
Rückseite roh

inkl. Bettung aus Magerbeton, Stärke 15 cm

Leitprodukt:
Dietfurter Kalkstein, Spaltquader S4
Franken-Schotter GmbH & Co. KG
Hugerbachtal 1
91757 Treuchtlingen-Dietfurt
gemäß Angebot 26105512 v. 28.04.2026

oder gleichwertig

geliefert wird:

'...............................'

'...............................'

'...............................'
Menge: 70,000 m

*Hinweis*

**04.11 Zaunpfosten für Rollzaun**
Lieferung und Montage von Zaunpfosten für einen
Rollzaun
Material: Edelkastanie oder Robinie, natur,
unbehandelt, naturrund, entrindet
/ geschält, gespitzt
Dauerhaftigkeitsklasse 2 oder besser
Pfostenquerschnitt: rund, Durchmesser 7-10 cm, Länge
mind. 1,8 m
Höhe über OK Gelände: 120 cm, Einbau mind. 1/3 in Boden
Pfostenabstand ca. 1,2 m
Pfosten lot-, flucht- und höhengerecht einbauen

inkl. Lieferung und Einbau ohne Betonfundamente
Menge: 70,000 St

**04.12 Querlattung für Rollzaun**
Lieferung und Montage von Querlatten für einen Rollzaun
Material: Edelkastanie oder Robinie, natur,
unbehandelt, halbrund, entrindet /
geschält, gesägt
Dauerhaftigkeitsklasse 2 oder besser
Lattenquerschnitt: halbrund, Durchmesser 8-11 cm,
Länge mind. 2 m
Höhe über OK Gelände: 120 cm, Einbau mind. 1/3 in Boden
Lattenabstand ca. 0,8 m
Latten parallel zu OK Boden einbauen

inkl. Lieferung und Einbau ohne Betonfundamente
Menge: 140,000 m

**04.13 Rollzaun**
Lieferung und Montage eines Rollzauns
Material: Edelkastanie, natur, unbehandelt, gespalten
/ nicht gesägt, einseitig
gespitzt
Dauerhaftigkeitsklasse 2 oder besser
Drahtverspannung verzinkt mit je mind. 3 Drahtreihen
Zaunlatten: Durchmesser 3-4 cm,
Abstand: ca. 5 cm
Höhe 100 cm
Bodenfreiheit mind. 15 cm

inkl. Kleinteile für Befestigung etc., Hilfsmittel und
Nebenarbeiten
Menge: 70,000 m

**04.14 Tor für Rollzaun**
Lieferung und Montage eines Tors für den Rollzaun
Material: Edelkastanie, natur
einfache Ausführung aus halbierten Rundhölzern
Zaunlatten: Breite 10 cm
Abstand: 4 cm
Höhe 100 cm
Breite 120 cm
inkl. Beschläge (Bänder, Plattenkloben, Torfalle)
Öffnung DIN links
Bodenfreiheit mind. 15 cm
Menge: 1,000 St

### Titel 05 Ausstattung

*Hinweis*
Für alle Positionen in allen Titeln gilt, dass alle
anfallenden Stoffe
Eigentum des AN werden und ordnungsgemäß zu entsorgen
sind

Die Vorgaben des Kreislaufwirtschaftsgesetz, besonders
hinsichtlich
Wiederverwertung und Recycling, sind einzuhalten

Entsprechende Entsorgungsnachweise sind auf Verlangen
vorzulegen

Entsorgungsgebühren und Transportweg sind mit
einzukalkulieren

*Hinweis*
Transportweg gemäß VOB/B

Der Transportweg von 250 m wird auf dem Gelände nicht
überschritten

*Hinweis*
Alle vom AN kalkulierten Materialien sind in den
betreffenden Spalten des
Leistungsverzeichnisses einzutragen

Abweichende Materialien sind rechtzeitig beim AG zu
bemustern

Material welches von der Eintragung im Angebot
abweicht muss durch
das überwachende Büro und den Auftraggeber genehmigt
werden

Eigenmächtige Änderungen sind unzulässig

Falls keine Eintragung in den Bieterverzeichnissen für
Material
eingetragen wird, zählen die Leitprodukte als
verbindlich

*Hinweis*
Notwendige Unterlagen und Fotos zur Rechnungsstellung
und zur
Beweissicherung sind vom AN eigenverantwortlich zu
erstellen und sind
über die Einheitspreise abgegolten

Dies betrifft vor allem die Dokumentation von
Überdeckten Leistungen
sowie der Verdeutlichung von Regienachweisen

Alle erdüberdeckten Leistungen wie Kabelschutzrohre
oder
Grundleitungen sind einzumessen und dem AG in Form
einer pdf und
dwg zu übergeben

*Hinweis*
Zusatzarbeiten und Regieleistungen dürfen erst nach
Freigabe des
überwachenden Büros ausgeführt werden

Zusatzarbeiten und Regieleistungen sind so anzumelden
dass deren
Notwendigkeit geprüft werden kann und ggf. ein
alternatives Vorgehen
erarbeitet wird

Die Nachweise sind bis zum Freitag der
Ausführungswoche als pdf an die
Bauüberwachung zu übermitteln

Die Leistungen sind mit Bildern zu verdeutlichen und
so nachvollziehbar
zu gestalten das eine Vergütung erfolgen kann

Alle Arbeiten sind einzeln zu erfassen

Bei Zusatzmaterialien sind die Angebote und
Lieferscheine mit
einzureichen, Es gelten die allgemeinen Zuschläge
gemäß EFB. Vergütet
wird der Einkaufspreis plus Zuschlag und ggf.
Liefekosten

*Hinweis*
Auf der Baustelle stehen nur bedingt Lagerflächen zur
Verfügung

Eine normale Materialvorhaltung ist möglich, der
beigefügte
Ausführungsplan ist bei der Kalkulation zu
berücksichtigen

Wir setzten voraus, dass der zur Ausschreibung
beigefügte Plan bei der
Kalkulation berücksichtigt wird

Die Zulageposition Böschung ist für alle Neigungen
größer 1:2
Hierfür ist eine Erschwerniszulage in der
Ausschreibung enthalten

Die Baustelle befindet sich auf einem Schulgelände.
Ggf. herrscht
Rauchverbot. Pflegearbeiten sind so zu koordinieren,
dass der
Schulbetrieb nicht gestört wird

*Hinweis*
Für alle Positionen in diesem LV gilt, dass bei allen
Arbeiten, bei denen
Zement, Beton und Mörtel verarbeitet wird, die
fachgerechte Säuberung der
Steine und Flächen von Zement-, Beton- und
Mörtelrückständen zu den
Nebenleistungen gehört und in den EP einzukalkulieren
ist

*Hinweis*

**05.1 Fundamente für Fahrgastunterstände / Fahrradüberdachung herstellen**
Fundamente für Fahrgastunterstände /
Fahrradüberdachung nach
Fundamentplänen vom Hersteller / Lieferanten herstellen

Beton C25/30
inkl. Bewehrung aus Stabstahl, d 14 mm und
Baustahlmatten Q 188a
inkl. Schalung
Menge: 18,000 m³

**05.2 Fundament für Pfosten**
Fundamente für betonlose Montage von
Ausstattungsgegenständen liefern
und höhengerecht zu Belag / Gelände einbauen
für Pfosten aus Stahl-Rundrohr, Durchmesser ca. 5 cm,
geeignet für Böden, wie in Baugrundgutachten
klassifiziert und verdichtete
Auffüllböden

angeboten wird:

'.........'

'.........'

'.........'

Ort der Ausführung: gemäß Angabe AG / Bauleitung
Menge: 5,000 St

**05.3 Schraubfundamente für Pfosten Schildertafel**
Fundament für Schildertafel aus Schraubfundamenten
liefern und herstellen
Höhe Schildertafel über OK Gelände bis 2,25 m
Windlasten bis 1,7 kN/m²

Schraubfundamente in 2 Reihen einbauen, Reihenabstand
ca. 0,75 m
OK 1. Reihe ca. 0,20 m unter OK Gelände
OK 2. Reihe ca. 0,20 m unter OK Gelände

Abstand der einzelnen Fundament-Positionen zueinander:
1,80m bzw. nach
Angabe AG10

alle Stahlteile verzinkt

inkl. aller erforderlichen Kleinteile und Hilfsmittel
inkl. Erstellung und Übergabe der beim Eindrehen der
Schraubfundamente
erstellten Prüfprotokolle

Leitprodukt:
Krinner G114x3,6x1300 4xM16
Hauslbauer & Sohn GbR
Haunberger Str. 31a
84378 Nöham / Dietersburg

oder gleichwertig

geliefert wird:

'...............................'

'...............................'

'...............................'
Menge: 4,000 St

**05.4 Schraubfundament Flanschplatte**
Schraubfundamente liefern und höhen-, lot- und
fluchtgerecht einbauen
geeignet für Böden, wie in Baugrundgutachten
klassifiziert und verdichtete
Auffüllböden
Material: Stahl, feuerverzinkt, Spirale durchgehend
verschweißt
Länge: mind. 1,3 m
Durchmesser: mind. 76 mm
mit Flanschplatte mit zentriertem M-Gewinde
Einbau mit OK Flanschplatte 0,2 m unter OK Belag

Verwendung für:
- Pfosten Rankhilfe Weinreben (2 St.)
- Sitzstämme Pausenhof Holz (14 St.)
- Sitzbänke Pausenhof Metall (12 St.)

Leitprodukt:
Krinner M76x1300
Hauslbauer & Sohn GbR
Haunberger Str. 31a
84378 Nöham / Dietersburg
gemäß Angebot v. 07.09.2026

oder gleichwertig

geliefert wird:

'...............................'

'...............................'

'...............................'
Menge: 28,000 St

**05.5 Schraubfundament Pfostenträger**
Schraubfundamente liefern und höhen-, lot- und
fluchtgerecht einbauen
geeignet für Böden, wie in Baugrundgutachten
klassifiziert und verdichtete
Auffüllböden
Material: Stahl, feuerverzinkt, Spirale durchgehend
verschweißt
Länge: mind. 1,3 m
Durchmesser: mind. 76 mm
mit Pfostenträger
Einbau mit UK Pfostenträger 0,05-0,10 m über OK Erde

Leitprodukt:
Krinner U76x1300
Hauslbauer & Sohn GbR
Haunberger Str. 31a
84378 Nöham / Dietersburg
gemäß Angebot v. 07.09.2026

oder gleichwertig

geliefert wird:

'...............................'

'...............................'

'...............................'
Menge: 9,000 St

**05.6 Fundamentrohr AD 292 mm**
Fundamentrohr für Ausstattungselemente bestehend
aus stabilem außen gewelltem Kunststoffrohr,
Werkstoff: PE-HD.
Fundamentrohr Øi (mm): 250
Fundamentrohr Øa (mm): 292 gewellt
Rohrlänge (mm): 800
Einbau einschl. Grabarbeiten, Setzen und
Wiederverfüllen.
Überschüssiges Aushubmaterial ist zu entfernen.
Menge: 5,000 St

*Hinweis*

**05.7 Pfosten für Sitzstämme Holz, eckig**
Pfosten für eckige Sitzstämme im Themenhof Holz
herstellen, liefern und
einbauen
Pfosten für durchgehende gleiche Sitzhöhe von 45 cm
über OK Belag

Material: Stahl, feuerverzinkt
Querschnitt rund/quadratisch, d = 5 cm, Stärke 5 mm

Pfosten mit Flanschplatte mit Bohrungen zur
Befestigung an
Schraubfundamenten sowie Flanschplatte zur verdeckten
Befestigung der
Holzstämme von unten her
Länge Pfosten inkl. Flaschplatten 25 cm (OK
Flanschplatte
Schraubfundamente -0,2 m unter OK Belag)

Feinjustierung der Höheneinstellung bei Montage der
mit den Sitzstämmen
bereits verschraubten Pfosten auf den Flanschplatten
der
Schraubfundamenten durch Futterbleche, bis max. 1 cm
Gesamt-Stärke

inkl. Kleinteile, Hilfsmittel und Nebenarbeiten

Leitprodukt:
Hauslbauer & Sohn GbR
Haunberger Str. 31a
84378 Nöham / Dietersburg
gemäß Angebot v. 07.09.2026

oder gleichwertig

geliefert wird:

'...............................'

'...............................'

'...............................'
Menge: 14,000 St

**05.8 Sitzbalken Holz eckig**
Sitzbalken Holz für Montage auf Pfosten aus voriger
Position liefern und
einbauen
optional vorvergraut
Querschnitt 0,4 x 0,4 m
optional aus 4 Einzelbalken nahezu fugenlos
zusammengefügt und sicher
verbunden (Einzelquerschnitte 0,2 x 0,2 m)
Länge der einzelnen Sitzstämme zw. 3,0 und 5,0 m,
Gesamtlänge ca. 27,5 m

Material: Holz ohne Gerbsäure / Harz an der
Oberfläche, nicht-tropischer
Herkunft, (bei Bedarf behandelt für)
Dauerhaftigkeitsklasse 2 oder besser
Menge: 27,500 m

**05.9 Unterbau für Sitzplattformen Holz-Ziegel-Metall**
Unterbau für Sitzplattformen Holz-Ziegel-Metall
herstellen
Material:
Ziegel
Format: 24x11,5x7,1 cm (= Normalformat)
Farbe: rot-(grau-)schattiert
Anzahl pro großer Sitzlandschaft: ca. 210 St.
Anzahl kleine Sitzlandschaft an Mauer: ca. 125 St.
Maße Unterbau:
3x 2,9 x 0,9 x 0,4 (große Sitzlandschaft)
1x 2,4 x 0,4 x 0,4 (kleine Sitzlandschaft)

umlaufende Mauer auf Pflasterfläche (Umfang ca. 7,6 m
bzw. 5,6 m) aus
Ziegelsteinen durch Aufmauern mit Fugenbreite ca. 1 cm
herstellen,
Kreuzfugen sind nicht zulässig
Deckfläche aus Ziegelsteinen herstellen, Kreuzfugen
sind nicht zulässig

Füllung der Mauer unter Deckfläche mit gestampftem Kies
inkl. Einlegen eines Baustahls auf zweitoberster Lage
Mauer
inkl. Sauberkeitsschicht aus Beton C16/20, Größtkorn
16 mm, Stärke ca. 8
cm
inkl. Einbau der Deckfläche mit Mörtel auf
Sauberkeitsschicht mit
Haftschlämme

inkl. Schnitt für Kanten / Ecken, bis 150 St.
Ziegelsteine
inkl. Lieferung aller benötigten Teile

angeboten wird als Ziegel:

'...............................'

'...............................'

'...............................'
Menge: 20,000 m²

**05.10 Unterzüge für Sitzplattformen Holz-Ziegel-Metall**
Unterzüge für Sitzplattformen im Themenhof Ziegel
herstellen und liefern
Material: Stahl, feuerverzinkt
Winkelstahl, Schenkellänge 60 x 60 mm
Materialstärke 5 mm

inkl. Lieferung und Befestigung auf Unterbau aus
voriger Position
inkl. Bohrungen im waagerechten Schenkel für verdeckte
Befestigung der
Holzlattung von unten her
inkl. Bohrungen im senkrechten Schenkel für
Befestigung des Unterzuges
auf Unterbau
inkl. Lieferung aller benötigten Teile

Abstand Unterzüge zu Rand Sitzplattform 5 cm (Länge)
und 15 cm (Breite)
Menge: 30,000 m

**05.11 Sitzfläche für Sitzplattformen Holz-Ziegel-Metall**
Sitzflächen für Sitzplattformen im Themenhof Ziegel
herstellen und liefern

Sitzfläche aus Latten herstellen, von unten
verschraubt mit Unterzügen
Material: harzfreies Holz regionaler Herkunft,
Dauerhaftigkeitsklasse 2 oder
besser
Querschnitt: 60x40, hochkant eingebaut, Abstand 10 mm
(ca. 22 m / m²)
Lattung quer zur Sitzfläche gemäß Detailplan

inkl. Lieferung aller benötigten Teile
Menge: 13,000 m²

**05.12 Pfosten für Sitzbänke Holz-Metall**
Pfosten für Sitzbänke im Themenhof Metall herstellen,
liefern und einbauen
Material: Stahl, feuerverzinkt, pulverbeschichtet
Farbe RAL 7016 - anthrazit
Querschnitt: 50x10

Pfosten als Rahmen gemäß Detailplan
Ecken abgerundet mit R 5 mm
Kanten entgratet
Außen-Maße (HxB): 62x49
Länge pro Pfosten: ca. 2,1 m
Einbau 20 cm unter OK Belag, Befestigung auf Fundament
aus vorheriger
Position

inkl. Quadratrohr zur Stabilisierung (Querschnitt
50x50 mm)
inkl. Flacheisen zur Aussteifung (Querschnitt 50x10
mm) auf Niveau OK
Belag
Menge: 12,000 St

**05.13 Verbinder für Sitzbänke Holz-Metall**
Verbinder für Sitzbänke im Themenhof Metall
herstellen, liefern und
einbauen

Verbinder aus Flacheisen an Stößen der Belattung
einbauen durch
Verschraubung von unten her
Material: Stahl, feuerverzinkt, pulverbeschichtet
Farbe RAL 7016 - anthrazit
Querschnitt 100 x 6 mm
Längen von 0,5 bis 0,66 m

inkl. Zuschnitt für Stöße an Ecken
inkl. Bohrlöcher zur Verschraubung
inkl. Lieferung aller benötigten Teile
Menge: 3,000 St

**05.14 Sitzfläche für Sitzbänke Holz-Metall**
Sitzflächen für Sitzbänke im Themenhof Metall
herstellen, liefern und
einbauen

Sitzfläche aus Latten herstellen, von unten
verschraubt mit Verbindern bzw.
Füßen
Material: harzfreies Holz regionaler Herkunft, (bei
Bedarf behandelt für)
Dauerhaftigkeitsklasse 2 oder besser
Querschnitt: 60x40, hochkant eingebaut, Abstand 10 mm
(22 m / m²)
Lattung quer zur Sitzfläche gemäß Detailplan

inkl. Lieferung aller benötigten Teile
Menge: 10,500 m²

**05.15 Pfosten für Sitzlandschaft Holz-Metall**
Pfosten für Sitzlandschaft im Themenhof Metall
herstellen, liefern und als
fertig montierte Sitzlandschaft abstellen
Material: Stahl, feuerverzinkt, pulverbeschichtet
Farbe RAL 7016 - anthrazit
Querschnitt: 50x10

Pfosten als Rahmen gemäß Detailplan
Ecken abgerundet mit R 5 mm
Kanten entgratet
Außen-Maße (HxB): 62x49
Länge pro Pfosten: ca. 1,75 m
Abstellen Sitzlandschaft ohne Befestigung auf dem Boden

inkl. Bohrlöchern zur Befestigung der Belattung und
des Pflanzkastens
Menge: 10,000 St

**05.16 Pflanzkasten für Sitzlandschaft Holz-Metall**
Pflanzkasten für Sitzlandschaft im Themenhof Metall
herstellen, liefern und
als fertig montierte Sitzlandschaft abstellen
Material: Stahl, feuerverzinkt, pulverbeschichtet
Farbe RAL 7016 - anthrazit
Materialstärke: 6 mm
Höhe Pflanzkasten: 0,8 m
Grundfläche Pflanzkasten: ca. 2,75 m² (Grundform
unregelmäßiges Viereck,
Eckwinkel gemäß Detailplan)

inkl. innere Verstrebung zur Aussteifung:
- mittig bzgl. Höhe und Länge zwischen den Längsseiten
- mit den Längsseiten verschweißt
- Querschnitt Verstrebung: 50x10 mm

Befestigung an den Pfosten aus vorheriger Position mit
Schrauben, mind.
M12 8.8, gekontert
Menge: 1,000 St

**05.17 Verbinder für Sitzlandschaft Holz-Metall**
Verbinder für Sitzlandschaft im Themenhof Metall
herstellen, liefern und als
fertig montierte Sitzlandschaft abstellen

Verbinder aus Flacheisen an Stößen der Belattung
einbauen durch
Verschraubung von unten her
Material: Stahl, feuerverzinkt, pulverbeschichtet
Farbe RAL 7016 - anthrazit
Querschnitt 100 x 6 mm
Längen von 0,5 bis 0,66 m

inkl. Zuschnitt für Stöße an Ecken
inkl. Bohrlöcher zur Verschraubung
inkl. Lieferung aller benötigten Teile
Menge: 3,000 St

**05.18 Sitzfläche für Sitzlandschaft Holz-Metall**
Sitzflächen für Sitzlandschaft im Themenhof Metall
herstellen, liefern und als
fertig montierte Sitzlandschaft abstellen

Sitzfläche aus Latten herstellen, von unten
verschraubt mit Verbindern bzw.
Füßen
Material: harzfreies Holz regionaler Herkunft, (bei
Bedarf behandelt für)
Dauerhaftigkeitsklasse 2 oder besser
Querschnitt: 60x40, hochkant eingebaut, Abstand 10 mm
(22 m / m²)
Lattung quer zur Sitzfläche gemäß Detailplan

inkl. Lieferung aller benötigten Teile
Menge: 10,500 m²

**05.19 Sitzblöcke Jura**
Blöcke aus Jura-Kalkgestein liefern und als
Sitzmöglichkeiten einbauen
Farbe: graugelb

Größe (LxBxH): 80-140 x 50-60 x 50/55 cm
Vorderansicht gespalten, Köpfe und Rückseiten
gespalten, abgebohrt, teils
gesägt
Lagerflächen bruchrauh, teils mit Bohrspuren oder
gesägt

Einbau mit 0,5% Gefälle nach vorne

inkl. Bettung aus Magerbeton, Stärke 15 cm
inkl. 18 St. Sichtköpfe gespalten

Leitprodukt:
Jura Kalkstein, Böschungssteine CSK
Franken-Schotter GmbH & Co. KG
Hugerbachtal 1
91757 Treuchtlingen-Dietfurt
gemäß Angebot 26105512 v. 28.04.2026

oder gleichwertig

geliefert wird:

'...............................'

'...............................'

'...............................'
Menge: 150,000 m

**05.20 Sitzlandschaft Haupteingang**
Sitzlandschaft liefern und einbauen, bestehend aus:
2 Sitzauflagen und 1 Podium mit Balken,
Unterkonstruktion und Pflanzkasten
ohne Zwischenwände

Maße: 750x300x62/47 cm
Material:
Unterkonstruktion / Pflanzkasten:
unbehandelter Cortenstahl
Stärke nach statischer Erfordernis
Einbautiefe: 15 cm unter OK Belag
Unterkante mit 10 cm breitem Flansch, nach innen, als
Auflagefläche
inkl. Verstrebungen nach Bedarf, aber mind. 25 cm
unter OK Pflanzkasten

Sitzauflagen / Podium:
Holzbalken aus unbehandelter Douglasie
Querschnitt Balken: 7 x 7 cm, Randbalken-Querschnitt
15 x 7 cm
Farbe: sandgelb, natürliches Verblassen zu Silber/Grau
verdeckte Befestigung der Holzbalken an
Unterkonstruktion,
Austausch Holzbalken nach Bedarf möglich

inkl. Kleinteile, Nebenarbeiten und Hilfsmittel

Leitprodukt:
Solid Podium Isles
streetlife BV
Herengracht 36
2312 LD Leiden, Niederlande
gemäß Angebot KOPP / DE26355 vom 03.08.2026

oder gleichwertig

angeboten wird:

'...............................................'

'...............................................'

'...............................................'
Menge: 1,000 psch

*Hinweis*

**05.21 Findlinge liefern und einbauen, 30/50**
Findlinge aus regionalem Gestein liefern und einbauen,
Einbindung in Boden ca. 1/3

Durchmesser mind. 30-50cm

Einbau in Straßenböschungen mit Neigung > 1:2 und nach
Angabe AG/OÜW
vor Ort
Menge: 50,000 St

**05.22 Findlinge liefern und einbauen 60/100**
Findlinge aus regionalem Gestein liefern und einbauen,
Einbindung in Boden ca. 1/3
Maße / Durchmesser 60 - 100 cm

Einbau nach Angabe AG/OÜW vor Ort
Menge: 3,000 St

*Hinweis*

**05.23 Schilderpfosten**
Schilderpfosten liefern und einbauen
Pfosten aus Stahl-Rundrohr, Durchmesser ca. 5 cm,
feuerverzinkt,
Länge 2 m, mit Sicherung gegen Herausziehen aus
Fundament, geeignet für
verbaute betonlose Pfostenfundamente
Oberseite verschlossen
mit Halterungen für Schild

Ort der Ausführung: gemäß Angabe AG / Bauleitung
Menge: 5,000 St

**05.24 Schilder**
Hinweisschilder aus 2 mm Aluminium mit Fünffarbdruck
und Piktogrammen.
Schild rechteckig oder rund, beschnitten und gerundet,
Rückseite mit Klarlack beschichtet,

Art der Schilder nach Angabe AG nach Festlegung durch
Verkehrsschau
Material: Hartaluminium 2 mm
Druck: mehrfarbig mit einer
UV/Antigraffiti-Schutzlackierung
Menge: 5,000 St

**05.25 Pfosten für Schildertafel BSZ**
Pfosten für Schildertafel BSZ herstellen und liefern
aus Stahl-Rundrohr, d bis 50 mm
Länge Rohr bis 2,75 m für Höhe über OK Belag bis 2,25 m
inkl. gewinkeltes Schrägrohr (Länge bis 2,25 m),
Winkel 60 °

inkl. Rahmen aus Quadratrohr, Querschnitt 40x40 mm,
Stärke 4 mm, zur
nachträglichen Montage der Schilder
Menge: 1,000 St

*Hinweis*

**05.26 Hochbeete**
Hochbeete liefern und einbauen

Werkstoff: Stahl natur, unbehandelt
vollflächig mit Salzwasser für raschere Rostfärbung
bestrichen
Länge: 2,0 m
Breite: 1,0 m
Höhe: 1,2 m (Höhe über OK Gelände: 1,05 m)
bestehend aus: Blech d = 4 mm
gekantet und verschweißt,
oben doppelt um je 5 cm abgekantet
unten einfach um 10 cm abgekantet

auf 6 Punktfundamente montiert, Punktfundamente aus
einzelnen
Pflastersteinen in Kleinstmenge Beton
inkl. Einlegen eines Nagergitters am Boden, darauf
Filter-Vlies GRK 3
Befüllung in Titel vegetationstechnische Arbeiten

Erdarbeiten in separatem Titel

Leitprodukt:
Hauslbauer & Sohn GbR
Haunberger Str. 31a
84378 Nöham / Dietersburg
gemäß Angebot v. 07.09.2026

oder gleichwertig

geliefert wird:

'...............................'

'...............................'

'...............................'

auf parallelen Einbau untereinander und zur
Gartenhütte ist zu achten!

Leistungsort: gemäß Plan, genaue Verortung nach Angabe
OÜ / AG vor Ort
Menge: 3,000 St

**05.27 Beeteinfassung Lehrgarten**
Beeteinfassung Lehrgarten
bodeneben

Holzbretter hochkant
Maße 15 x 1,5 cm

Befestigung an Holzpflöcken
Länge 50 cm
Abstand Befestigungspunkte: 1 m
nur Außenkanten der 4 Beetflächen
Menge: 80,000 m

**05.28 Rankelement Weinreben**
Rankelement für Weinreben liefern und montieren

bestehend aus:

2 Pfosten mit verschweißter Flanschplatte zur
Befestigung auf
Schraubfundamenten mit Flanschplatte aus anderer
Position
Material: Quadratrohr aus feuerverzinktem Stahl
Länge 2000 mm, Querschnitt 50x50 mm, Stärke 4 mm
Flanschplatten-Maße nach statischer Erfordernis

2 Querriegel zur Herstellung eines festen Rahmens, mit
Pfosten fest
verschweißt auf OK und dazwischen,
Material: Quadratrohr aus feuerverzinktem Stahl
Länge 2900/3000 mm, Querschnitt 50x50 mm, Stärke 4 mm
Höhe OK oberer Querriegel: ca. 2005 mm über OK
Schraubfundament
Höhe OK unterer Querriegel: ca. 405 mm über OK
Schraubfundament

4 Edelstahlseile als waagrecht gespannte Rankhilfen im
gleichmäßigen
Abstand von ca. 320 mm
Material je Seil: Edelstahlseil V2A, D= 4 mm, Länge je
ca. 3000 mm,
drallarm, ablängen und fachgerecht waagerecht
verankern und spannen.
Seilenden mit verpresster Endkappe zur Minderung des
Verletzungsrisikos
2 Ringmuttern M 8 mit Gewindestange, 2
Eiform-Drahtseilklemmen, 2
Endkappen Kunststoff, 2 Kauschen, 1 Wantenspanner

inkl. Kleinteile, Hilfsmittel und Nebenarbeiten
Menge: 1,000 St

### Titel 06 Vegetationstechnische Arbeiten

*Hinweis*
Für alle Positionen in allen Titeln gilt, dass alle
anfallenden Stoffe
Eigentum des AN werden und ordnungsgemäß zu entsorgen
sind

Die Vorgaben des Kreislaufwirtschaftsgesetz, besonders
hinsichtlich
Wiederverwertung und Recycling, sind einzuhalten

Entsprechende Entsorgungsnachweise sind auf Verlangen
vorzulegen

Entsorgungsgebühren und Transportweg sind mit
einzukalkulieren

*Hinweis*
Transportweg gemäß VOB/B

Der Transportweg von 250 m wird auf dem Gelände nicht
überschritten

*Hinweis*
Alle vom AN kalkulierten Materialien sind in den
betreffenden Spalten des
Leistungsverzeichnisses einzutragen

Abweichende Materialien sind rechtzeitig beim AG zu
bemustern

Material welches von der Eintragung im Angebot
abweicht muss durch
das überwachende Büro und den Auftraggeber genehmigt
werden

Eigenmächtige Änderungen sind unzulässig

Falls keine Eintragung in den Bieterverzeichnissen für
Material
eingetragen wird, zählen die Leitprodukte als
verbindlich

*Hinweis*
Notwendige Unterlagen und Fotos zur Rechnungsstellung
und zur
Beweissicherung sind vom AN eigenverantwortlich zu
erstellen und sind
über die Einheitspreise abgegolten

Dies betrifft vor allem die Dokumentation von
Überdeckten Leistungen
sowie der Verdeutlichung von Regienachweisen

Alle erdüberdeckten Leistungen wie Kabelschutzrohre
oder
Grundleitungen sind einzumessen und dem AG in Form
einer pdf und
dwg zu übergeben

*Hinweis*
Zusatzarbeiten und Regieleistungen dürfen erst nach
Freigabe des
überwachenden Büros ausgeführt werden

Zusatzarbeiten und Regieleistungen sind so anzumelden
dass deren
Notwendigkeit geprüft werden kann und ggf. ein
alternatives Vorgehen
erarbeitet wird

Die Nachweise sind bis zum Freitag der
Ausführungswoche als pdf an die
Bauüberwachung zu übermitteln

Die Leistungen sind mit Bildern zu verdeutlichen und
so nachvollziehbar
zu gestalten das eine Vergütung erfolgen kann

Alle Arbeiten sind einzeln zu erfassen

Bei Zusatzmaterialien sind die Angebote und
Lieferscheine mit
einzureichen, Es gelten die allgemeinen Zuschläge
gemäß EFB. Vergütet
wird der Einkaufspreis plus Zuschlag und ggf.
Liefekosten

*Hinweis*
Auf der Baustelle stehen nur bedingt Lagerflächen zur
Verfügung

Eine normale Materialvorhaltung ist möglich, der
beigefügte
Ausführungsplan ist bei der Kalkulation zu
berücksichtigen

Wir setzten voraus, dass der zur Ausschreibung
beigefügte Plan bei der
Kalkulation berücksichtigt wird

Die Zulageposition Böschung ist für alle Neigungen
größer 1:2
Hierfür ist eine Erschwerniszulage in der
Ausschreibung enthalten

Die Baustelle befindet sich auf einem Schulgelände.
Ggf. herrscht
Rauchverbot. Pflegearbeiten sind so zu koordinieren,
dass der
Schulbetrieb nicht gestört wird

*Hinweis*

**06.1 Vorbereitung Oberbodeneinbau - Reststoffentsorgung**
Vorbereitung der Fläche für Oberbodenauftrag durch
Säubern:
Unbrauchbare Stoffe aufnehmen, zur Abfuhr auf messbare
Haufen setzen,
laden und der Wiederverwertung bzw. Entsorgung zuführen

Stoffart: Folien, Papier, gemischter Abfall

Entsorgung und Transportweg siehe Vorbemerkung
Menge: 2,000 m³

**06.2 Aufreißen Baugrund**
rückgebaute BE-Fläche tiefenlockern
Flächen, die nachfolgend als Pflanzfläche hergestellt
werden

erforderliche Lockerungstiefe: bis in unverdichtete
Tiefen, i.M. 0,8 m
Menge: 1600,000 m²

**06.3 Rohboden für Pflanzbehälter**
Rohboden liefern und in Pflanzbehälter einbauen
- mobile Pflanzkästen im Boulevard: 30 St. mit je 0,5
m³
- Pflanzkasten Sitzlandschaft Pausenhof Metall: 1 x
ca. 1,25 m³
- Pflanzkasten Sitzlandschaft Haupteingang: 1 x ca.
2,5 m³

Einbau jeweils bis 35 cm unter OK Pflanzbehälter

Es ist wg. geringen Öffnungsquerschnitten bzw. der
Erreichbarkeit von einem
erhöhten Aufwand beim Einbau auszugehen.
Menge: 20,000 m³

**06.4 Oberboden für Pflanzbehälter**
Oberboden liefern und in Pflanzbehälter einbauen
- mobile Pflanzkästen im Boulevard: 30 St. mit je 0,25
m³
- Pflanzkasten Sitzlandschaft Pausenhof Metall: 1 x
ca. 0,85 m³
- Pflanzkasten Sitzlandschaft Haupteingang: 1 x ca.
2,5 m³
Einbaustärke: 30 cm

Einbau jeweils bis 5 cm unter OK Pflanzbehälter

Es ist wg. geringen Öffnungsquerschnitten bzw. der
Erreichbarkeit von einem
leicht erhöhten Aufwand beim Einbau auszugehen.
Menge: 12,000 m³

**06.5 Oberboden liefern und einbauen**
Oberboden für Vegetationsflächen liefern und einbauen
Oberboden unkrautfrei
Einbaustärke: 30 cm

Lieferung nur auf Anweisung AG / OÜ, wenn nicht
ausreichend Oberboden
bauseits vorhanden ist

Die Qualität und Eignung des zu liefernden Materials
ist durch entsprechende Nachweise/Prüfzeugnisse
zu belegen.
Menge: 20,000 m³

**06.6 Oberboden bauseits in Handarbeit einbauen**
Oberboden, bauseits auf Miete lagernd, laden,
transportieren, in Handarbeit auftragen und planieren.
Einbaustärke: 30 cm

Förderweg bis 120 m

in Pflanzgruben für Bäume / Sträucher ist der
Oberboden im Zuge der
Pflanzung aufzutragen, so dass mehrfache Bodenarbeiten
vermieden
werden

Auftrag Oberboden nur auf Restflächen nach Anweisung
AG /
Bauüberwachung vor Ort
Menge: 5,000 m³

**06.7 Substrat für Kiesbeete in Pausenhöfen**
Substrat für Kiesbeete in Pausenhöfen herstellen und
einbauen
Herstellung durch Mischung vor Ort von bauseits
lagerndem Oberboden mit
vor Ort anfallendem kiesigen Aushubmaterial,
Mischungsverhältnis
Oberboden : kiesiges Aushubmaterial = 1:1
Substratstärke 40 cm
Menge: 65,000 m²

**06.8 Planum für Pflanzflächen**
Planum herstellen im Bereich von Pflanzflächen und
Baumscheiben
zulässige Abweichung von der Sollhöhe +/- 2cm
Ebenerdigkeit unter der 4 m Latte +/- 2 cm
inkl. Säuberung der Flächen von Unkraut und schwer
verrottbaren
Pflanzenteilen und Steinen ab 5 cm Durchmesser;

Anschlüsse an befestigte Flächen
- ca. 10 cm unter Anschlussniveau bei Flächen, die
später gemulcht werden
- ca. 1 cm unter Anschlussniveau bei Rasenflächen
Abrechnung in der Abwicklung

Ort der Ausführung:
Eingrünung West: 1250 m²
Eingrünung Ost: 300 m² (es können maximal 2 m² / Baum
bzw. Strauch
abgerechnet werden)
Straßenböschungen: 625 m²
Pausen- und Werkhöfe: 150 m²
Bereich Haupteingang: 425 m²
Flächen mit Trittverdichtung: 100 m²
Menge: 2850,000 m²

**06.9 Düngung der Pflanzflächen**
Düngen der Baumscheiben mit organischem Dünger, die
Verwendung
mineralischer Dünger ist nicht zulässig

Einarbeitungstiefe 20 cm in einem Gang mit der
Bodenverbesserung der
nachfolgenden Position einarbeiten;
Menge 20 g/m²

Abrechnung nach Lieferschein
Menge: 2850,000 m²

**06.10 Fräsen Vegetationsflächen**
Fräsen der Pflanzflächen und Rasenflächen
Anzahl der Arbeitsgänge: 2 x kreuzweise
Anfallenden Unrat auf aufnehmen und entsorgen;
Bearbeitungstiefe 20 cm
Abrechnung in der Abwicklung

keine Bearbeitung der Böschungen mit Neigung > 1:2
Menge: 1550,000 m²

**06.11 Bodenverbesserung der Pflanzflächen**
Bodenverbesserung der Baumscheiben und Pflanzflächen
mit
güteüberwachtem Erdkompost DIN 18915;
Rottegrad IV oder V; Körnung 0/10mm;
organische Substanz mindestens 20% i. Tr.;
Einarbeitungstiefe 20 cm;
Der Nachweis der Güteüberwachung ist durch ein
entsprechendes
Prüfzeugnis nachzuweisen;
Menge 20 l/m²;
Erdkompost gleichmäßig aufbringen und einarbeiten;
Abrechnung nach Lieferschein
Menge: 2800,000 m²

*Hinweis*

**06.12 Pflanzgrube ausheben 200/200/150 cm**
Pflanzgrube für Großbäume ausheben
Seitenlänge 200 cm; Tiefe 150 cm;
Aushub seitlich lagern zum Wiederverfüllen;
überschüssiger Aushub wird
Eigentum des AN und ist zu
entsorgen;

Bodengruppe 3 bis 5 DIN 18915 Teil 1,
Sohle 10 cm tief lockern

12 St. in der Eingrünung West
6 St. bei den Outdoor-Klassenzimmern
Menge: 19,000 St

**06.13 Pflanzgrube ausheben 150/150/100 cm**
Pflanzgrube für mittelgroße Bäume ausheben
Seitenlänge 150 cm; Tiefe 100 cm;
Aushub seitlich lagern zum Wiederverfüllen;
überschüssiger Aushub wird Eigentum des AN und ist zu
entsorgen;
Bodengruppe 3 bis 5 DIN 18915 Teil 1,
Sohle 10 cm tief lockern

24 St. in der Eingrünung West
10 St. in der Eingrünung Ost
9 St. südlich am Schulgebäude
3 St. beim Zugang zum Haupteingang
3 St. im Lehrgarten
Menge: 49,000 St

**06.14 Pflanzgrube ausheben 100/100/80 cm**
Pflanzgrube für Kleinbäume ausheben
Seitenlänge 100 cm; Tiefe 80 cm;
Aushub seitlich lagern zum Wiederverfüllen;
überschüssiger Aushub wird Eigentum des AN und ist zu
entsorgen;
Bodengruppe 3 bis 5 DIN 18915 Teil 1,
Sohle 10 cm tief lockern

Ort der Herstellung: Pausenhöfe
Menge: 15,000 St

**06.15 Pflanzgraben Heckensträucher ausheben 40x40**
Pflanzgraben für Heckensträucher ausheben
Maße BxT: 40x40 cm
Aushub seitlich lagern zum Wiederverfüllen;
überschüssiger Aushub wird Eigentum des AN und ist zu
entsorgen;
Bodengruppe 3 bis 5 DIN 18915 Teil 1,
Sohle 10 cm tief lockern

ca. 12 m für Beerensträucher im Lehrgarten
ca. 28 m für Strauchreihen bei den
Outdoor-Klassenzimmern (in
Einzellängen von ca. 2,25 m bis 9,5 m)
ca. 45 m für niedrige Sträucher zw. Sitzrängen und
FW-Durchfahrt bei den
Outdoor-Klassenzimmern
Menge: 85,000 m

**06.16 Baum-Substrat**
Bodensubstrat, nicht überbaubar, liefern und einbauen
Bodensubstrat ensprechend den Anforderungen an das
Bodensubstrat für
Straßenbäume FLL 1996 und der ZTV-Vegtra-Mü 2008,
Sieblinienband A
(Substrat A).
Einbau gemäß ZTV-Vegtra-Mü 2008

zusätzlich sind 1kg Hornspäne/m³ Substrat beizumischen

Ort des Einbaus: Pausenhöfe, Promenade, Bushalteplatz
Menge: 50,000 m³

**06.17 Belüftung und Bewässerung DN 80 Solitärgehölz**
Belüftungssystem für Solitärgehölz liefern und nach
Herstellerangaben einbauen

Set bestehend aus:
gewelltem Baumbelüfungs- und Bewässerungsrohr
Länge: 5,00m,
Durchmesser: 80 mm
Material: PVC-U mit erhöhter Luft- und
Wassereintrittsfläche > 80 cm²/m
1 T-Stück
1 Walu-Endkappe aus Aluminiumguss
2 Walu-Anker

Das Rohr ringförmig um den Wurzelballen nach Planung
verlegen, mit dem
T-Stück verbinden und bis nach oben mit dem Dränrohr
verlängern, sowie
mit der Walu-Endkappe und mit Hilfe von 2 Walu-Ankern
verschluss- und
ausreißsicher in geplanter Höhe einbauen.

angeboten wird:

'...............................................'

'...............................................'

'...............................................'
Menge: 83,000 St

**06.18 Hochstamm Verankerung Vierbock**
Pflanzenverankerung für Hochstämme StU 14-16,
bestehend aus vier
Baumpfählen, weißgeschält, Pfahllänge in Abhängigkeit
von der Baumgröße
ca. 300-350 cm
Bindegut: Kokosstrick; Zopfdicke 10/12 cm

inkl. Lattenquadrat im oberen Bereich des Vierbocks
zur Stabilisierung, aus
unbehandelten Latten

auf einheitliche Ausrichtung der Vierbockverankerungen
ist zu achten

inkl. Kleinteile und Nebenarbeiten

Ort des Einbaus: Baumstandorte in Pausenhöfen und
südl. Schule
Menge: 24,000 St

**06.19 Hochstamm Verankerung Dreibock**
Pflanzenverankerung für Hochstämme StU 14-16,
bestehend aus drei
Baumpfählen, weißgeschält, Pfahllänge in Abhängigkeit
von der Baumgröße
ca. 300-350 cm
Bindegut: Kokosstrick; Zopfdicke 10/12 cm
auf einheitliche Ausrichtung der Dreibockverankerungen
ist zu achten

Ort des Einbaus: Pflanzfläche zw.
Outdoor-Klassenzimmer und
Bushalteplatz
Menge: 9,000 St

**06.20 Hochstamm Verankerung Zweibock**
Pflanzenverankerung für Hochstämme StU 14-16,
bestehend aus zwei
Baumpfählen, weißgeschält, Pfahllänge in Abhängigkeit
von der Baumgröße
ca. 300-350 cm
Bindegut: Kokosstrick; Zopfdicke 10/12 cm
Die Zweibockverankerungen sind in Nord-Süd-Richtung
auszurichten.

Ort des Einbaus: Eingrünung West und Ost
Menge: 47,000 St

**06.21 Sträucher Sicherung + Markierung Holzpfahl**
Sicherung und Markierung Position Sträucher, bestehend
aus einzelnen
Holzpfählen, weißgeschält, Pfahllänge in Abhängigkeit
von der Strauchgröße
ca. 150 cm, dm 5 cm
mit Anbindung
Die Holzpfähle sind schräg einzubauen.

Ort des Einbaus: Eingrünung West
Menge: 300,000 St

**06.22 Stammschutz Hochstämme und Kleinbäume**
Matten, drahtgebunden, liefern und an Hochstämme
als Verdunstungsschutz anbringen
Material: Schilfrohr
Höhe bis 2,50 m
inkl. 3 Kokosstrickbindungen am Stamm, so dass die
Matte nicht anliegt (zur
besseren Luftzirkulation hinter der Matte)

Hochstämme StU 12-14: 24 Stück
Hochstämme StU 16-18: 49 Stück
Hochstämme StU 18-20: 7 Stück
Halbstämme StU 14-16: 3 Stück

Befestigung der Matten durch Kunststoff-Hohlschnur

Ort der Herstellung: jeweiliger Pflanzort
Menge: 83,000 St

*Hinweis*

**06.23 Mulchen mit Holzhäcksel**
Pflanzfläche mulchen zum Schutz gegen Austrocknung,
Erosion und
Verunkrautung

mit Holzhäcksel, natürlich und naturbelassen, torffrei
Körnung 40/x mm
Dicke der Mulchdecke 10 cm
Abrechnung in der Abwicklung

inkl. Herstellung von Gießrändern bei Bäumen in der
Pflanzfläche

Mulch im Teilbereich der angesäten Pflanzen mit Stärke
von max. 1 cm erst
nach Etablierung der Pflanzen auftragen
Menge: 275,000 m³

*Hinweis*

**06.24 Zulage zu vegetationstechnischen Arbeiten in Böschungsflächen**
Zulage zu Arbeiten in Böschungen mit Neigungen größer
als 1:2 (ca. 1.300
m² der Böschungsflächen)

folgende Arbeiten gehören dazu:
25 St. Baumgruben / Pflanzgruben
1.300 m² Bodenverbesserung / Düngung
25 St. Verankerung und Baumpfähle
25 St. Stammschutz
1.300 m² Unkrautschutz und Mulch
Menge: 1300,000 m²

**06.25 Erosionsschutzmatte liefern und einbauen**
Erosionsschutzmatte aus Naturgewebe, biologisch
abbaubar,
liefern und nach Einsaat aus vorigen Positionen
einbauen
MW 20-30 mm

Matten in Bahnen gemäß Herstellerangaben, einbauen
Matten müssen aufliegen und vollflächig Erdkontakt
haben

inkl. seitlicher Überlappung nach Herstellerangaben
inkl. Befestigung mit Haften / Klammern nach
Herstellerangaben
inkl. Zuschnitt der Bahnen

angeboten wird:

'.........'

'.........'

'.........'

Erosionsschutzmatten auf Böschungen vor Bepflanzung
einbauen

Ort der Herstellung: Eingrünung West, Eingrünung Ost
und Teilflächen der
Straßenböschungen
Menge: 1300,000 m²

**06.26 sägerauhe Bretter als Schubsicherung**
sägerauhe Bretter liefern und einbauen
Mindestbreite: 12 cm
Mindeststärke: 18 mm
Längen ca. 0,5-3,0 m
Einbau vor Humusierung - Achtung: Einbau Oberboden
durch anderen AN -
Koordination nötig!

inkl. Verschraubung an angespitzten Pflöcken zur
Verankerung im Boden
Länge Pflöcke mind. 0,5 m

inkl. Zuschnitt Bretter und Pflöcke
inkl. Nebenarbeiten, Hilfsmittel und Kleinmaterial

Ort des Einbaus: Böschungen mit Neigung >= 1:1
Menge: 150,000 m

*Hinweis*

**06.27 Gehölzschnitt Befüllung Hochbeete**
Gehölzschnitt für Befüllung Hochbeete liefern und
einbauen
mittlere Dicke: 1 cm
mittlere Länge: 0,5 m
Schichthöhe: 0,2 m

Gehölzschnitt in hoher Packungsdichte einbauen
Menge: 1,500 m³

**06.28 Häckselgut liefern und einbauen**
Häckselgut für Befüllung Hochbeete liefern und einbauen
Schichthöhe: 0,2 m

Häckselgut aus Sträuchern, Laub und Zweige enthaltend,
geringer Wassergehalt
Menge: 1,500 m³

**06.29 Kompost liefern und einbauen**
Kompost für Befüllung Hochbeete liefern und einbauen
Schichthöhe: 0,3 m

Anforderungen an Kompost wie in Pos.
"Bodenverbesserung der
Pflanzflächen"
Menge: 2,000 m³

**06.30 Pflanzerde liefern und einbauen**
Pflanzerde liefern und einbauen
Schichthöhe: 0,3 m
torffrei
frei von Samen und Unkräutern / Ungräsern
organischer Gehalt: ca. 25-30 %
Menge: 2,000 m³

### Titel 07 Pflanzenlieferung

*Hinweis*
Transportweg gemäß VOB/B

Der Transportweg von 250 m wird auf dem Gelände nicht
überschritten

*Hinweis*
Anmerkung zur Pflanzlieferung
Der Bauherr behält sich vor, Änderungen in der
nachfolgenden Ausschreibung vorzunehmen

Die Pflanzenlieferung erfolgt wenn nicht anders
verlangt
gem. Ausschreibung

Pflanzen der nachfolgenden Positionen gem.
Gütebestimmungen des BdB

Pflanzenlieferung, Pflanzenqualität und Pflanzung bzw.
Einschlag
gem. DIN 18 916. Bei temporärer Lagerung vor Ort ist
der
Einschlag inkl. Verdunstungsschutz und gegebenenfalls
Wässerungsarbeiten vorzusehen. Dies ist entsprechend in
die EP einzukalkulieren

Lieferung frei Baustelle, ggf. einschlagen bzw. vor
Verdunstung schützen

Lieferwert ist vom Bieter einzutragen

Die Ausführung der Pflanzung soll in der Pflanzperiode
Herbst 2027 stattfinden, der Mehrpreis für
Containerware ist
falls notwendig einzurechnen

Abweichungen in den Sorten nur nach Abstimmung mit BH /
OÜW und Freigabe. Wenn eine Pflanze nicht lieferbar
ist, ist
vom AN ein Alternativvorschlag vorzulegen, welcher der
ausgeschriebenen Sorte in Blütenfarbe und -zeitpunkt,
Höhe,
Wuchsbedingungen, etc. gleichwertig ist. Wenn keine
Sorte
angegeben ist, soll auch keine Sorte, sondern die
reine Art
geliefert werden.

*Hinweis*

**07.1 Bäume 1. Ordnung Eingrünung West, StU 16-18**
Bäume 1. Ordnung für Eingrünung West
liefern
H. 3xV, StU 16-18, m Db

bei dichterer Stellung wegen Durchmesser und
Verschiebung und
Verkürzung der Abstände:
6x Acer platanoides 'Cleveland'
3x Betula pendula
3x Sorbus aucuparia
Menge: 12,000 St

**07.2 Bäume 2. Ordnung Eingrünung West, StU 16-18**
Bäume 2. Ordnung für Eingrünung West
liefern
H. 3xV, StU 16-18, m Db

es ist eine Mischkalkulation für je x St. folgender
Baumarten aufzustellen und
anzubieten:
6x  Alnus incana
8x  Carpinus betulus
10x Prunus avium
Menge: 24,000 St

**07.3 Acer platanoides 'Deborah', StU 18-20**
Acer platanoides 'Deborah' - Spitz-Ahorn 'Deborah'
liefern
H. 4xV, StU 18-20, m Db.
Menge: 4,000 St

**07.4 Aesculus carnea 'Briotii', StU 18-20**
Aesculus carnea 'Briotii' - Scharlachkastanie
'Briotii' liefern
H. 4xV, StU 18-20, m Db.
Menge: 1,000 St

**07.5 Carpinus betulus 'Frans Fontaine', StU 14-16**
Carpinus betulus 'Frans Fontaine' - Hainbuche 'Frans
Fontaine' liefern
H. 3xV, StU 14-16, m Db.
Menge: 2,000 St

**07.6 Cydonia oblonga 'Ayva', StU 12-14**
Cydonia oblonga 'Ayva' liefern

Halbstamm. 3xV, StU 12-14, m Db.
Menge: 9,000 St

**07.7 Cornus mas 'Jolico', StU 12-14**
Cornus mas 'Jolico' - Kornelkirsche 'Jolico' liefern
H. 3xV, StU 12-14, m Db.
Menge: 5,000 St

**07.8 Quercus robur, StU 18-20**
Quercus robur - Stiel-Eiche liefern
H. 3xV, StU 18-20, m Db.
Menge: 2,000 St

**07.9 Sorbus aucuparia 'Autumn Spire', StU 12-14**
Sorbus aucuparia 'Autumn Spire' - Vogelbeerbaum
'Autumn Spire liefern
H. 3xV, StU 12-14, m Db.
Menge: 5,000 St

**07.10 Prunus mahaleb, StU 12-14**
Prunus mahaleb - Steinweichsel liefern
H. 3xV, StU 12-14, m Db.
Menge: 5,000 St

**07.11 Prunus cerasifera 'Nigra', StU 14-16**
Prunus cerasifera 'Nigra' - Blutpflaume 'Nigra' liefern
H. 3xV, StU 14-16, m Db.
Menge: 1,000 St

**07.12 Tilia cordata 'Rancho', StU 16-18**
Tilia cordata 'Rancho' - Winter-Linde 'Rancho' liefern
H. 3xV, StU 16-18, m Db.
Menge: 10,000 St

*Hinweis*

**07.13 Acer campestre, He, 125-150**
Acer campestre - Feld-Ahorn liefern
He 2xV 125-150 C

2,5 Pflanzen pro Meter in der Hecke
Menge: 12,000 St

**07.14 Carpinus betulus, He, 125-150**
Carpinus betulus - Gemeine Hainbuche liefern
He 2xV 125-150 C

2 Pflanzen pro Meter in der Hecke
Menge: 10,000 St

**07.15 Fagus sylvatica, He, 125-150**
Fagus sylvatica - Rot-Buche liefern
He 2xV 125-150 C

2 Pflanzen pro Meter in der Hecke
Menge: 10,000 St

**07.16 Fagus sylvatica atropurpurea, He, 125-150**
Fagus sylvatica atropurpurea - Blut-Buche liefern
He 2xV 125-150 C

2 Pflanzen pro Meter in der Hecke
Menge: 15,000 St

**07.17 Ligustrum vulgare, He, 125-150**
Ligustrum vulgare - Liguster liefern
He 2xV 125-150 C

2 Pflanzen pro Meter in der Hecke
Menge: 5,000 St

**07.18 Ribes alpinum 'Schmidt', He, 125-150**
Ribes alpinum 'Schmidt' - Zier-Johannisbeere 'Schmidt'
liefern
He 2xV 125-150 C

2 Pflanzen pro Meter in der Hecke
Menge: 8,000 St

**07.19 Spiraea bumalda 'Froebelii', Tb, H 30-40**
Spiraea bumalda 'Froebelii' - Sommerspiere 'Froebelii'
liefern
He 2xV Tb H 30-40

3 Pflanzen pro Meter in der Hecke
Menge: 130,000 St

*Hinweis*

**07.20 Amelanchier alnifolia 'Obelisk' Sstr 3xv H 100-125**
Amelanchier alnifolia 'Obelisk'
erlenblättrige Felsenbirne 'Obelisk'
Sstr 3xV C
H 100-125

Pflanzort:
- mobile Pflanzkästen im Boulevard
Menge: 12,000 St

**07.21 Hydrangea macrophylla 'Soeur Therese' Sstr 4xV C H 80-100**
Hydrangea macrophylla 'Soeur Therese'
Hortensie 'Soeur Therese'
Sstr 4xV C
H 80-100

Pflanzort:
- mobile Pflanzkästen im Boulevard
- Pflanzbeet Werkhof Ost
Menge: 6,000 St

**07.22 Osmanthus heterophyllus Sstr 3xV C H 80-100**
Osmanthus heterophyllus
stachelblättrige Duftblüte
Sstr 2xV C
H 80-100

Pflanzort:
- mobile Pflanzkästen im Boulevard
Menge: 12,000 St

*Hinweis*

**07.23 Hydrangea macrophylla 'Forever&Ever Red' Str 2xV C H 150-175**
Hydrangea macrophylla 'Forever&Ever Red'
Hortensie 'Forever&Ever Red'
Str 2xV C
H 150-175

Pflanzort:
- Bushalteplatz
Menge: 10,000 St

**07.24 Hydrangea macrophylla 'Frisbee' Str 2xV C H 150-175**
Hydrangea macrophylla 'Frisbee'
Hortensie 'Frisbee'
Str 2xV C
H 150-175

Pflanzort:
- Bushalteplatz
Menge: 12,000 St

**07.25 Hydrangea macrophylla 'White Spirit' Str 2xV C H 150-175**
Hydrangea macrophylla 'White Spirit'
Hortensie 'White Spirit'
Str 2xV C
H 150-175

Pflanzort:
- Bushalteplatz
Menge: 10,000 St

**07.26 Rhododendron-Hybride 'Karl Naue' Str 2xV C H 30-40**
Rhododendron-Hybride 'Karl Naue'
Str 2xV C
H 30-40

Pflanzort:
Pfflanzbeet Werkhof West
Menge: 2,000 St

*Hinweis*

**07.27 Malus domestica 'Goldrenette Freiherr von Berlepsch', StU 14-16**
Malus domestica 'Goldrenette Freiherr von Berlepsch'
liefern

Halbstamm 3xV, StU 14-16, m Db.,
Veredlung auf schwachwüchsiger Unterlage
Menge: 1,000 St

**07.28 Malus domestica 'Gravensteiner', StU 14-16**
Malus domestica 'Gravensteiner' liefern

Halbstamm 3xV, StU 14-16, m Db.,
Veredlung auf schwachwüchsiger Unterlage
Menge: 1,000 St

**07.29 Pyrus domestica ,Gute Luise' und Doppelte Philippsbirne, Veredelung 2 auf 1, StU 14-16**
Pyrus domestica, Sorten ,Gute Luise' und Doppelte
Philippsbirne 2 auf 1
veredelt, liefern

Halbstamm 3xV, StU 14-16, m Db.,
Veredlung auf schwachwüchsiger Unterlage

Für eine Pflanzung im Herbst ist die Veredlung
spätestens Anfang Februar
zu beauftragen.
Menge: 1,000 St

**07.30 Ribes nigrum 'Black Diamond' Str 2xV C H 60-100**
Ribes nigrum 'Black Diamond'
Schwarze Johannisbeere 'Black Diamond'
Str 2xV C
H 60-100

Pflanzort: Lehrgarten
Menge: 1,000 St

**07.31 Vacccinium corymbosum 'Ama' Str 2xV C H 60-100**
Vacccinium corymbosum 'Ama'
Heidelbeere 'Ama'
Str 2xV C
H 60-100

Pflanzort: Lehrgarten
Menge: 2,000 St

**07.32 Ribes uva-crispa 'Redeva' Str 2xV C H 60-100**
Ribes uva-crispa 'Redeva'
Stachelbeere 'Redeva'
Str 2xV C
H 60-100

Pflanzort: Lehrgarten
Menge: 2,000 St

**07.33 Ribes rubrum 'Jonkheer van Tets' Str 2xV C H 60-100**
Ribes rubrum 'Jonkheer van Tets'
rote Johannisbeere 'Jonkheer van Tets'
Str 2xV C
H 60-100

Pflanzort: Lehrgarten
Menge: 1,000 St

**07.34 Vitis vinifera 'Banana' Str 2xV C H 60-100**
Vitis vinifera 'Banana'
grüne Tafeltraube 'Banana'
Str 2xV C
H 60-100

Pflanzort: Spalier im Lehrgarten

alternativ: Himbeeren
Menge: 2,000 St

*Hinweis*

**07.35 Amelanchier ovalis Str 2xv H 150-175**
Amelanchier ovalis
gewöhnliche Felsenbirne
Str 2xV C
H 150-175

Pflanzort:
- Straßenböschungen
Menge: 40,000 St

**07.36 Berberis vulgaris Str 2xV C H 60-100**
Berberis vulgaris
Sauerdorn
Str 2xV C
H 60-100

Pflanzort:
- Eingrünung West und Ost
Menge: 40,000 St

**07.37 Chaenomeles japonica 'Fascination' Str 2xV C H 60-100**
Chaenomeles japonica 'Fascination'
Zierquitte
Str 2xV C
H 60-100

Pflanzort:
- Bushalteplatz
Menge: 10,000 St

**07.38 Corylus avellana Str 2xV C H 60-100**
Corylus avellana
Hasel
Str 2xV C
H 60-100

Pflanzort:
- Straßenböschungen
- Eingrünung West und Ost
Menge: 25,000 St

**07.39 Euonymus europaeus Str 2xV C H 60-100**
Euonymus europaeus
Pfaffenhütchen
Str 2xV C
H 60-100

Pflanzort:
- Eingrünung West
Menge: 10,000 St

**07.40 Hydrangea macrophylla 'Schneeball' Str 2xV C H 150-175**
Hydrangea macrophylla 'Schneeball'
Hortensie 'Schneeball'
Str 2xV C
H 150-175

Pflanzort:
- Bushalteplatz
Menge: 10,000 St

**07.41 Ligustrum vulgare Str 2xV C H 60-100**
Ligustrum vulgare
gewöhnlicher Liguster
Str 2xV C
H 60-100

Pflanzort:
- Straßenböschungen
- Eingrünung West und Ost
Menge: 40,000 St

**07.42 Malus 'Red Sentinel' Str 2xV C H 60-100**
Malus 'Red Sentinel'
Zierapfel 'Red Sentinel'
Str 2xV C
H 60-100

Pflanzort:
- Straßenböschungen
- Eingrünung West und Ost
Menge: 5,000 St

**07.43 Mespilus germanica, Sol 3xv H 150-175**
Mespilus germanica - Mispel liefern
Sol. 3xv H 150-175
Menge: 3,000 St

**07.44 Potentilla fruticosa 'Abbotswood' Str 2xV C H 30-40**
Potentilla fruticosa 'Abbotswood'
Fünffingerstrauch
Str 2xV C
H 30-40

Pflanzort:
- Bushalteplatz
Menge: 10,000 St

**07.45 Rosa canina Str 2xV C H 60-100**
Rosa canina
Hunds-Rose
Str 2xV C
H 60-100

Pflanzort:
- Straßenböschung Süd
- Eingrünung Ost
Menge: 47,000 St

**07.46 Rosa multiflora Str 2xV C H 60-100**
Rosa multiflora
vielblütige Rose
Str 2xV C
H 60-100

Pflanzort:
- Straßenböschung Süd
Menge: 5,000 St

**07.47 Salix purpurea Str 2xV C H 60-100**
Salix purpurea
Purpur-Weide
Str 2xV C
H 60-100

Pflanzort:
- Eingrünung West
Menge: 10,000 St

**07.48 Sambucus nigra Str 2xV C H 60-100**
Sambucus nigra
schwarzer Holunder
Str 2xV C
H 60-100

Pflanzort:
- Eingrünung West und Ost
Menge: 15,000 St

**07.49 Sambucus nigra 'Haschberg' Str 2xV C H 60-100**
Sambucus nigra 'Haschberg'
schwarzer Holunder 'Haschberg'
Str 2xV C
H 60-100

Pflanzort:
- Eingrünung West und Ost
Menge: 5,000 St

**07.50 Viburnum burkwoodii Str 2xV C H 60-100**
Viburnum burkwoodii
Oster-Schneeball
Str 2xV C
H 60-100

Pflanzort:
- Bushalteplatz
Menge: 10,000 St

**07.51 Viburnum opulus Str 2xV C H 60-100**
Viburnum opulus
gewöhnlicher Schneeball
Str 2xV C
H 60-100

Pflanzort:
- Straßenböschungen
- Eingrünung Ost
Menge: 37,000 St

**07.52 Viburnum opulus 'Compactum' Str 2xV C H 60-100**
Viburnum opulus 'Compactum'
gewöhnlicher Schneeball
Str 2xV C
H 60-100

Pflanzort:
- Bushalteplatz
- Eingrünung West
Menge: 43,000 St

*Hinweis*

*Hinweis*

**07.53 Corylus avellana vStr oB 3Tr 60-100**
Menge: 80,000 St

**07.54 Lonicera xylosteum vStr oB 3Tr 60-100**
Menge: 40,000 St

**07.55 Prunus spinosa vStr oB 3Tr 60-100**
Menge: 60,000 St

**07.56 Rosa canina vStr oB 3Tr 60-100**
Menge: 50,000 St

**07.57 Viburnum opulus vStr oB 3Tr 60-100**
Menge: 50,000 St

*Hinweis*

**07.58 Achillea millefolium Tb**
Achillea millefolium
Schaf-Garbe
Tb
Menge: 280,000 St

**07.59 Alchemilla mollis Tb**
Alchemilla mollis
Grossblättriger Frauenmantel
Tb
Menge: 900,000 St

**07.60 Alyssum montanum 'Berggold' Tb**
Alyssum montanum 'Berggold'
Berg-Steinkraut 'Berggold'
Tb
Menge: 70,000 St

**07.61 Centaurea jacea Tb**
Centaurea jacea
Wiesen-Flockenblume
Tb
Menge: 280,000 St

**07.62 Cotoneaster dammeri radicans Str 2 xv Tb Br 30-40**
Cotoneaster dammeri radicans
Teppich-Zwergmispel
Str Tb
Breite 30-40
Menge: 345,000 St

**07.63 Dianthus carthusianorum Tb**
Dianthus carthusianorum
Karthäuser-Nelke
Tb
Menge: 280,000 St

**07.64 Euonymus fortunei radicans 'Emerald Gaiety' Str 2xv Tb Br 30-40**
Euonymus fortunei radicans 'Emerald Gaiety'
Kriechspindel 'Emerald Gaiety'
Str 2xv Tb
Breite 30-40
Menge: 70,000 St

**07.65 Geranium macrorrhizum Tb**
Geranium macrorrhizum
Balkan - Storchschnabel
Tb
Menge: 940,000 St

**07.66 Geranium pratense Tb**
Geranium pratense
Wiesen-Storchschnabel
Tb
Menge: 280,000 St

**07.67 Hypericum calycinum Tb**
Hypericum calycinum
niedriges Johanniskraut
Tb
Menge: 740,000 St

**07.68 Lavandula angustifolia Tb**
Lavandula angustifolia
echter Lavendel
Tb
Menge: 100,000 St

**07.69 Lonicera nitida 'Maigrün' Str 2xv Tb Br 30-40**
Lonicera nitida 'Maigrün'
Heckenmyrte 'Maigrün'
Str 2xv Tb
Breite 30-40
Menge: 345,000 St

**07.70 Potentilla fruticosa 'Red ace' Str 2xV Tb Br 30-40**
Potentilla fruticosa 'Red ace'
Fingerstrauch 'Red Ace'
Str 2xV Tb
Br 30-40
Menge: 100,000 St

**07.71 Salvia pratensis Tb**
Salvia pratensis
Wiesen-Salbei
Tb
Menge: 280,000 St

**07.72 Spiraea decumbens Str 2xv Tb Br 30-40**
Spiraea decumbens
weiße Polsterspiere
Str 2xV Tb
Breite 30-40
Menge: 40,000 St

*Hinweis*

**07.73 Stauden für Pausenhofbereich gesamt**
70 x Asarum europaeum Tb Tm
30 x Athyrium filix-femina Sol Tb Te
30 x Dryopteris filix-mas Sol Tb Te
100 x Carex remota Tb  Tk
95 x Carex umbrosa Tb  Tk
25 x Deschampsia cespitosa Sol Tb Te

Für gesamt ca. 120 m² Pflanzfläche:
Pflanzbeete in Werk- und Pausenhöfen, in Gruppen,
locker bepflanzt

Es ist der durchschnittliche Pflanzenpreis zu
ermitteln und als Grundlage der
Kalkulation zu verwenden
Menge: 350,000 St

**07.74 Stauden für Pausenhofbereich West**
25 x Epimedium pinnatum ssp. colchicum Tb Tk gelb
35 x Epimedium x rubrum Tb  Tk rot
10 x Lamium galeobdolon 'Florentinum' Tb Tk gelb
05 x Leucothoe walteri 'Scarletta' Sol Tb Te weiß
35 x Waldsteinia ternata Tb  Tm gelb
05 x Astilbe japonica 'Montgomery' Sol Tb Te rot
05 x Astilbe x arendsii 'Granat' Sol Tb  Te rot
05 x Dicentra spectabilis 'Valentine' Sol Tb Te rot
05 x Euonymus f. rad. 'Emerald'n Gold' C 2xv Br 30-40
 Te
10 x Uvularia grandiflora Tb  Tm gelb

Für gesamt ca. 55 m² Pflanzfläche:
Pflanzbeet im Werkhof
Unterpflanzung Bäume (Pausenhof) und Sträucher (mobile
Pflanzkästen)

Es ist der durchschnittliche Pflanzenpreis zu
ermitteln und als Grundlage der
Kalkulation zu verwenden
Menge: 140,000 St

**07.75 Stauden für Pausenhofbereich Mitte**
45 x Epimedium x warleyense 'Orangekönigin' Tb Tk
orange
03 x Hosta x cultorum 'Pilgrim' Sol Tb  Te violett
08 x Hosta-Hybride 'Devon Green' Tb  Tk violett
05 x Potentilla fruticosa 'Red Ace' C 2xv Br 30-40 Te
orange
40 x Vinca minor Tb 5-7 Tr  Tk violett
05 x Euonymus fort. radic. C 2xv Br 30-40  Te
03 x Hosta elata Tb  Te violett
03 x Hosta fortunei 'Francee' Tb  Te violett
03 x Hosta ventricosa Tb  Te violett

Für gesamt ca. 20 m² Pflanzfläche:
Pflanzbeet im Werkhof
Unterpflanzung Bäume (Pausenhof) und Sträucher (mobile
Pflanzkästen)

Es ist der durchschnittliche Pflanzenpreis zu
ermitteln und als Grundlage der
Kalkulation zu verwenden
Menge: 115,000 St

**07.76 Stauden für Pausenhofbereich Ost**
04 x Aruncus dioicus 'Fairy Hair' Tb  Tk weiß
05 x Bergenia cordifolia 'Bressingham White' Tb Tk weiß
20 x Brunnera macrophylla 'Emerald Mist' Tb Tk blau
20 x Geranium nodosum 'Silverwood' Tb Tm weiß
02 x Helleborus niger 'Praecox' Tb  Tk weiß
02 x Hosta x cultorum 'Barbara Ann' Tb Te weiß
02 x Hosta x cultorum 'Blue Ivory' Tb  Te weiß-lila
10 x Lamium maculatum 'Album' Tb  Tk weiß
20 x Luzula nivea Tb  Tk weiß
15 x Pulmonaria angustifolia Tb  Tk blau
10 x Tiarella cordifolia Tb  Tm weiß
05 x Astilbe japonica 'Irrlicht' Tb  Tk weiß
05 x Euonymus f. rad. 'Emerald'n Gaiety' C 2xv Br
30-40  Te
05 x Pieris japonica 'Debutante' C Br 30-40 Te weiß
05 x Polygonatum multiflorum Tb  Tk weiß

Für gesamt ca. 45 m² Pflanzfläche:
Pflanzbeet im Werkhof
Unterpflanzung Bäume (Pausenhof) und Sträucher (mobile
Pflanzkästen)

Es ist der durchschnittliche Pflanzenpreis zu
ermitteln und als Grundlage der
Kalkulation zu verwenden
Menge: 130,000 St

**07.77 Stauden für Baumscheiben Promenade**
03 x Aquilegia atrata Tb  dunkel-violett
03 x Aster dumosus 'Kassel' Tb  violett
12 x Carex montana Tb  (gelb)
03 x Geranium sanguineum Tb violett
12 x Phlox subulata 'Bavaria' Tb weiß
03 x Salvia nemorosa 'Amethyst' Tb violett
03 x Stachys bycantina Tb violett
12 x Stipa pennata Tb  silbrig
12 x Thymus serpyllum 'Album' Tb weiß

Für gesamt ca. 9 m² Pflanzfläche:
Unterpflanzung Baumscheiben in der Promenade

Es ist der durchschnittliche Pflanzenpreis zu
ermitteln und als Grundlage der
Kalkulation zu verwenden
Menge: 63,000 St

**07.78 Stauden für Sitz-Pflanzbeet-Kombi**
6 x Arabis procurrens 'Glacier' Tb  niedrig weiß
3 x Aster dumosus 'Kassel' Tb  mittel violett
1 x Deutzia gracilis 2xv C H 30-40  m-h weiß
6 x Dianthus arenarius Tb  niedrig weiß
6 x Dianthus deltoides 'Leuchtfunk' Tb  niedrig rot
6 x Festuca gautieri Tb  niedrig
3 x Hemerocallis x cultorum 'Golden Scepter' Tb m-h
gelb
6 x Heuchera sanguinea 'Leuchtkäfer' Tb mittel rot
6 x Hieracium aurantiacum Tb  niedrig orange
6 x Koeleria glauca Tb  niedrig
3 x Lychnis viscaria Tb  mittel rosa
3 x Origanum vulgare Tb  niedrig violett
3 x Phlox paniculata 'Pax' Tb  m-h weiß
6 x Phlox subulata 'Scarlet Flame' Tb  niedrig rot
2 x Satureja montana Tb  niedrig hellviolett
1 x Sporobolus heterolepis Tb  mittel
6 x Thymus serpyllum 'Album' Tb  niedrig weiß
2 x Verbascum nigrum 'Album' Tb  hoch weiß

Für ca. 8 m² Pflanzfläche

Es ist der durchschnittliche Pflanzenpreis zu
ermitteln und als Grundlage der
Kalkulation zu verwenden
Menge: 75,000 St

*Hinweis*

**07.79 Calamagrostis arundinacea var. brachytricha Sol Tb**
Calamagrostis arundinacea var. brachytricha
Diamant-Reitgras
Sol Tb
Menge: 130,000 St

**07.80 Carex montana Tb**
Carex montana
Berg-Segge
Tb
Menge: 400,000 St

**07.81 Festuca ovina Tb**
Festuca ovina
Echter Schaf-Schwingel
Tb
Menge: 280,000 St

**07.82 Festuca ovina 'Eisvogel' Tb**
Festuca ovina 'Eisvogel'
Echter Schaf-Schwingel 'Eisvogel'
Tb
Menge: 460,000 St

**07.83 Festuca amethystina Tb**
Festuca amethystina
Amethyst-Schwingel
Tb
Menge: 710,000 St

**07.84 Panicum virgatum 'Shenandoa' Sol Tb**
Panicum virgatum 'Shenandoa'
Rutenhirse 'Shenandoa '
Sol Tb
Menge: 130,000 St

*Hinweis*

**07.85 Blumenzwiebeln**
Bereich Werkhof/Pausenhof West
20 x Eranthis hyemalis  Tk gelb
20 x Allium flavum  Tk gelb
20 x Tulipa linifolia  Tk gelb
20 x Crocus flavus  'Golden Yellow'  Tk gelb

Bereich Werkhof Mitte
20 x Tulipa-Hybride 'Black parrot'  Tk violett
10 x Lilium-Hybride  'Black Beauty'  Tk violett
20 x Tulipa-Hybride 'Purple Dream'  Tk violett
20 x Crocus flavus  'Orange Emperor'  Tk orange
10 x Fritillaria imperialis 'Garland Star'  Te orange

Bereich Werkhof Ost
40 x Hyacinthoides non-scripta  Tk blau
40 x Galanthus nivalis  Tk weiß

Bereich Promenade
15 x Crocus flavus  Tk violett
15 x Crocus sativus  Tk violett
15 x Tulipa-Hybride 'Lizzy'  Tk rot
18 x Narcissus-Hybride 'Prof. Einstein'  Tk weiß-orange

Bereich Outdoor-Klassenzimmer
20 x Allium schoenoprasum  Tk rosa
20 x Allium lusitanicum  Tk rosa
20 x Allium sphaerocephalum  Tk violett
20 x Corydalis solida  Tk rosa
20 x Fritillaria meleagris  Tk violett
80 x Galanthus nivalis  Tm weiß
80 x Muscari botryoides  Tm blau
20 x Narcissus obvallaris  Tk gelb
80 x Ornithogalum umbellatum  Tm weiß
40 x Tulipa sylvestris  Tk gelb

Bereich Eingrünung West
10 x Allium ursinum  Tk weiß
60 x Crocus tommasinianus  Tm hellviolett
30 x Galanthus nivalis  Tm weiß
40 x Leucojum vernum  Tm weiß-grün
30 x Muscari azureum  Tm blau
30 x Ornithogalum umbellatum  Tm weiß
30 x Scilla siberica  Tm blau
60 x Tulipa linifolia  Tm rot
60 x Tulipa sylvestris  Tm gelb

Bereich Sitzlandschaft Haupteingang
  8 x Fritillaria meleagris  Tk violett
  2 x Lilium candidum / regale 'Album'  Te weiß

Es ist der durchschnittliche Pflanzenpreis zu
ermitteln und als Grundlage der
Kalkulation zu verwenden
Menge: 1063,000 St

*Hinweis*

**07.86 Anthirrhinum majus**
Anthirrhinum majus
Löwenmäulchen
Saatgut für ca. 15 m²

Pflanzbereich: Outdoor-Klassenzimmer, in den Buchten
zwischen den
Heckensträuchern
Menge: 1,000 psch

**07.87 Calendula officinalis**
Calendula officinalis
Ringelblume
Saatgut für ca. 15 m²

Pflanzbereich: Outdoor-Klassenzimmer, in den Buchten
zwischen den
Heckensträuchern
Menge: 1,000 psch

**07.88 Centaurea cyanus**
Centaurea cyanus
Kornblume
Saatgut für ca. 15 m²

Pflanzbereich: Eingrünung West, an die
Grundstücksgrenze
Menge: 1,000 psch

**07.89 Linum perenne**
Linum perenne
Stauden-Lein
Saatgut für ca. 15 m²

Pflanzbereich: Eingrünung West, an die
Grundstücksgrenze
Menge: 1,000 psch

**07.90 Matricaria recutita**
Matricaria recutita
Echte Kamille
Saatgut für ca. 15 m²

Pflanzbereich: Eingrünung West, an die
Grundstücksgrenze
Menge: 1,000 psch

**07.91 Papaver rhoeas**
Papaver rhoeas
Klatschmohn
Saatgut für ca. 15 m²

Pflanzbereich: Eingrünung West, an die
Grundstücksgrenze
Menge: 1,000 psch

*Hinweis*

**07.92 Gehölze für Flächen mit Trittverdichtung H 150-175**
10 x Rosa rubiginosa
10 x Rosa canina
  5 x Viburnum opulus
  5 x Ligustrum vulgare
10 x Amelanchier ovalis

Es ist der durchschnittliche Pflanzenpreis zu
ermitteln und als Grundlage der
Kalkulation zu verwenden
Menge: 40,000 St

**07.93 Bodendecker für Flächen mit Trittverdichtung H 40-60**
25 x Lonicera nitida
25 x Potentilla fruticosa
15 x Carex montana
10 x Festuca gautieri

Es ist der durchschnittliche Pflanzenpreis zu
ermitteln und als Grundlage der
Kalkulation zu verwenden
Menge: 75,000 St

### Titel 08 Pflanzarbeiten

*Hinweis*
Für alle Positionen in allen Titeln gilt, dass alle
anfallenden Stoffe
Eigentum des AN werden und ordnungsgemäß zu entsorgen
sind

Die Vorgaben des Kreislaufwirtschaftsgesetz, besonders
hinsichtlich
Wiederverwertung und Recycling, sind einzuhalten

Entsprechende Entsorgungsnachweise sind auf Verlangen
vorzulegen

Entsorgungsgebühren und Transportweg sind mit
einzukalkulieren

*Hinweis*
Transportweg gemäß VOB/B

Der Transportweg von 250 m wird auf dem Gelände nicht
überschritten

*Hinweis*
Notwendige Unterlagen und Fotos zur Rechnungsstellung
und zur
Beweissicherung sind vom AN eigenverantwortlich zu
erstellen und sind
über die Einheitspreise abgegolten

Dies betrifft vor allem die Dokumentation von
Überdeckten Leistungen
sowie der Verdeutlichung von Regienachweisen

Alle erdüberdeckten Leistungen wie Kabelschutzrohre
oder
Grundleitungen sind einzumessen und dem AG in Form
einer pdf und
dwg zu übergeben

*Hinweis*
Zusatzarbeiten und Regieleistungen dürfen erst nach
Freigabe des
überwachenden Büros ausgeführt werden

Zusatzarbeiten und Regieleistungen sind so anzumelden
dass deren
Notwendigkeit geprüft werden kann und ggf. ein
alternatives Vorgehen
erarbeitet wird

Die Nachweise sind bis zum Freitag der
Ausführungswoche als pdf an die
Bauüberwachung zu übermitteln

Die Leistungen sind mit Bildern zu verdeutlichen und
so nachvollziehbar
zu gestalten das eine Vergütung erfolgen kann

Alle Arbeiten sind einzeln zu erfassen

Bei Zusatzmaterialien sind die Angebote und
Lieferscheine mit
einzureichen, Es gelten die allgemeinen Zuschläge
gemäß EFB. Vergütet
wird der Einkaufspreis plus Zuschlag und ggf.
Liefekosten

*Hinweis*
Auf der Baustelle stehen nur bedingt Lagerflächen zur
Verfügung

Eine normale Materialvorhaltung ist möglich, der
beigefügte
Ausführungsplan ist bei der Kalkulation zu
berücksichtigen

Wir setzten voraus, dass der zur Ausschreibung
beigefügte Plan bei der
Kalkulation berücksichtigt wird

Die Zulageposition Böschung ist für alle Neigungen
größer 1:2
Hierfür ist eine Erschwerniszulage in der
Ausschreibung enthalten

Die Baustelle befindet sich auf einem Schulgelände.
Ggf. herrscht
Rauchverbot. Pflegearbeiten sind so zu koordinieren,
dass der
Schulbetrieb nicht gestört wird

*Hinweis*
Für folgende Grundleistungen werden keine Positionen
ausgeschrieben, die
Kosten ist in die jeweilige Position mit
einzukalkulieren:

Das Abstecken und Kennzeichnen der Pflanzstellen

Schutzvorkehrungen für die Pflanzen vor Austrocknung

Das Einrichten und Vorhalten eines Einschlagplatzes
für die Pflanzen

Der Pflanzschnitt mit dem entfernen von Totholz,
Kreuzholz, Zwieseln,
Bruchholz und dergleichen

Das Herstellen von Pflanzscheiben bzw. Gießmulden
(Innendurchmesser
größer Ballen)

Das Entfernen von Steinen (Durchmesser größer 3 cm),
Erdbrocken und
Unrat von Flächen außerhalb der Pflanzflächen, soweit
sie beim
Pflanzvorgang angefallen sind

Das Entfernen aller Etiketten, Schnüre und Bänder von
den Pflanzen

Die Entsorgung aller Kisten, Container und Töpfe

Das einritzen der Topfballen um das Wurzelwachtum zu
fördern

Das umgehende Wässern und fachgerechte einschlämmen
der Gehölze,
Pflanzen nach der Pflanzung

**08.1 Bodenlockerung vor der Pflanzung**
Eingrünung West: 1250 m²
Eingrünung Ost: 300 m² (es können maximal 2 m² / Baum
bzw. Strauch
abgerechnet werden)
Straßenböschungen: 625 m²
Pausen- und Werkhöfe: 150 m²
Bereich Haupteingang: 425 m²
Flächen mit Trittverdichtung: 100 m²
Menge: 2850,000 m²

**08.2 Hochstamm pflanzen, schneiden, wässern**
Hochstamm, StU 14-16 bis 18-20
in vorhandene Baumgruben pflanzen,
inkl. Pflanzschnitt

inkl. Wässern 120 ltr / Hochstamm

Eingrünung West: 36 St.
Eingrünung Ost: 10 St.
Outdoor-Klassenzimmer/Zugang Haupteingang: 9 St.
Böschung zu Bestandsschule: 1 St.
Menge: 56,000 St

**08.3 Kleinbaum/Großstrauch/Solitärstrauch pflanzen, schneiden, wässern**
Kleinbaum/Großstrauch/Solitärstrauch
in vorhandene Baumgruben pflanzen,
inkl. Pflanzschnitt

inkl. Wässern 80 ltr / Pflanze

Pausenhöfe: 15 Stück
südlich Schulgebäude: 9 Stück
Straßenböschungen: 8 St.
Menge: 32,000 St

**08.4 Halbstamm pflanzen, schneiden, wässern**
3 Stk. Halbstamm
in vorhandene Baumgruben pflanzen,
inkl. Pflanzschnitt

inkl. Wässern 80 ltr / Pflanze
Lehrgarten: 3 Stück
Menge: 3,000 St

**08.5 Heckenpflanzen, schneiden, wässern**
Hecken,
in vorbereitete Pflanzgruben pflanzen,
inkl. Pflanzschnitt

inkl. Wässern / Einschlämmen

zur Raumteilung der Outdoor-Klassenzimmer
Menge: 190,000 St

**08.6 Sträucher pflanzen, schneiden, wässern**
große Sträucher (> 100 cm), mittelgroße Sträucher
(60-100) und
Kleinsträucher (30-60) in Pflanzfläche pflanzen, inkl.
Pflanzschnitt

inkl. Aushub Pflanzfläche, Lockern der Grabensohle 10
cm
Pflanzfläche: Tiefe 30 cm;
inkl. Wiederverfüllen mit bauseitigem Oberboden
inkl. Wässern / Einschlämmen

Verteilung
große Sträucher: 0,5 / m² - 135 St.
Mittelgroße Sträucher: 1 / m² - 315 St.
niedrige Sträucher: 2 / m² - 12 St.
nach Angabe AG / Bauleitung vor Ort
Menge: 462,000 St

**08.7 Wurzelnackte Ware pflanzen und wässern**
Wurzelnackte Ware pflanzen und wässern
pflanzen und schneiden = 25 - 30% Wurzeln,
inkl. aller Nebenarbeiten und den Vorbemerkungen
folgend
und verfüllen mit bauseits vorhandenen Oberboden,
wässern und
einschlämmen.
Inkl. Tauchung in Alginure Wurzel-Dip Pulver
Menge: 280,000 St

**08.8 Bodendecker, Stauden und Gräser pflanzen, wässern**
Bodendecker (30-40), Stauden und Gräser mTB

pflanzen in vorbereitete Pflanzfläche
inkl. Wässern

Verteilung Bodendecker 5/m²
Verteilung Stauden- und Gräser: 5/m²
Menge: 8125,000 St

**08.9 Zwiebeln stecken, wässern**
Zwiebelpflanzen stecken

inkl. Aushub Pflanzloch, Lockern der Grabensohle 10 cm
Pflanzloch: je nach Zwiebelgröße Tiefe 5-15 cm;
inkl. Wiederverfüllen mit bauseitigem Oberboden
inkl. Wässern

Pflanzung gemäß Pflanzplänen
Menge: 1063,000 St

**08.10 weitere Pflanzen säen**
Löwenmäulchen, Ringelblume, Kornblume, Staudenlein,
Kamille, Mohn säen

Saat vor Mulchung
Menge: 1,000 psch

**08.11 Kreilen Vegetationsflächen**
Pflanzflächen nach der Pflanzung kreilen
nur ebene Flächen, keine Böschungen

zu bearbeitende Pflanzflächen:
Pflanzflächen in Werkhöfen,
Baumscheibenunterpflanzung, Pflanzflächen bei
Bushalteplatz und Outdoor-Klassenzimmer
Menge: 600,000 m²

**08.12 Wässern Rasen/Wiese während Auflaufen/Anwachsen**
Wässern Schotterrasen während Auflaufen/Anwachsen
in der Zeit während des Anwachsens bzw. Auflaufens der
Saat
Anzahl der Arbeitsgänge 3 pro Woche
Dauer 4 Wochen: insg. 12 Arbeitsgänge
Mindestwassermenge je Arbeitsgang: 25 l/m²

Fläche / Arbeitsgang: 830 m²

Die Arbeitsgänge sind abhängig von den natürlichen
Niederschlägen und
erfolgen jeweils nach Vereinbarung mit dem AG.
Abrechnung in der Abwicklung
Menge: 9960,000 m²

**08.13 Schröpfschnitt Rasenflächen**
Schröpfschnitt Rasenflächen um Wachstum zu stärken und
unerwünschten
Wildwuchs entgegenzuwirken durchführen
Inkl. Vegetationsfugensteine

Ausführung mit leichtem Gerät um Fahrspuren
entgegenzuwirken, Messer
frisch geschliffen

Rasen nur um ein Drittel einkürzen
Rasenlänge vor Eingriff: ca. 15-20 cm
Rasenlänge nach Eingriff: 10-13 cm

Fläche / Arbeitsgang: 830 m²

Schnittgut wird Eigentum des AN und ist zu entsorgen;
Abrechnung in der
Abwicklung
Menge: 2490,000 m²

*Hinweis*
Böschungen mit Neigung > 1:2

**08.14 Zulage zu Baum pflanzen auf Böschung**
Zulage zu Baum pflanzen,
auf Böschungen mit Schubsicherungen und
Erosionsschutzmatten, Neigung
von mehr als 1:2

inkl. Wässern
Menge: 30,000 St

**08.15 Zulage zu Strauch pflanzen auf Böschung**
Zulage zu Strauch pflanzen,
auf Böschungen mit Schubsicherungen und
Erosionsschutzmatten, Neigung
von mehr als 1:2

inkl. Wässern
Menge: 175,000 St

**08.16 Zulage zu Stauden und Gräser pflanzen auf Böschung**
Zulage zu Stauden und Gräser pflanzen auf Böschung
auf Böschungen mit Schubsicherungen und
Erosionsschutzmatten, Neigung
von mehr als 1:2

inkl. Wässern
Menge: 1350,000 St

### Titel 09 Fertigstellungspflege

*Hinweis*
Für alle Positionen in allen Titeln gilt, dass alle
anfallenden Stoffe
Eigentum des AN werden und ordnungsgemäß zu entsorgen
sind

Die Vorgaben des Kreislaufwirtschaftsgesetz, besonders
hinsichtlich
Wiederverwertung und Recycling, sind einzuhalten

Entsprechende Entsorgungsnachweise sind auf Verlangen
vorzulegen

Entsorgungsgebühren und Transportweg sind mit
einzukalkulieren

*Hinweis*
Transportweg gemäß VOB/B

Der Transportweg von 250 m wird auf dem Gelände nicht
überschritten

*Hinweis*
Notwendige Unterlagen und Fotos zur Rechnungsstellung
und zur
Beweissicherung sind vom AN eigenverantwortlich zu
erstellen und sind
über die Einheitspreise abgegolten

Dies betrifft vor allem die Dokumentation von
Überdeckten Leistungen
sowie der Verdeutlichung von Regienachweisen

Alle erdüberdeckten Leistungen wie Kabelschutzrohre
oder
Grundleitungen sind einzumessen und dem AG in Form
einer pdf und
dwg zu übergeben

*Hinweis*
Zusatzarbeiten und Regieleistungen dürfen erst nach
Freigabe des
überwachenden Büros ausgeführt werden

Zusatzarbeiten und Regieleistungen sind so anzumelden
dass deren
Notwendigkeit geprüft werden kann und ggf. ein
alternatives Vorgehen
erarbeitet wird

Die Nachweise sind bis zum Freitag der
Ausführungswoche als pdf an die
Bauüberwachung zu übermitteln

Die Leistungen sind mit Bildern zu verdeutlichen und
so nachvollziehbar
zu gestalten das eine Vergütung erfolgen kann

Alle Arbeiten sind einzeln zu erfassen

Bei Zusatzmaterialien sind die Angebote und
Lieferscheine mit
einzureichen, Es gelten die allgemeinen Zuschläge
gemäß EFB. Vergütet
wird der Einkaufspreis plus Zuschlag und ggf.
Liefekosten

*Hinweis*
Auf der Baustelle stehen nur bedingt Lagerflächen zur
Verfügung

Eine normale Materialvorhaltung ist möglich, der
beigefügte
Ausführungsplan ist bei der Kalkulation zu
berücksichtigen

Wir setzten voraus, dass der zur Ausschreibung
beigefügte Plan bei der
Kalkulation berücksichtigt wird

Die Zulageposition Böschung ist für alle Neigungen
größer 1:2
Hierfür ist eine Erschwerniszulage in der
Ausschreibung enthalten

Die Baustelle befindet sich auf einem Schulgelände.
Ggf. herrscht
Rauchverbot. Pflegearbeiten sind so zu koordinieren,
dass der
Schulbetrieb nicht gestört wird

*Hinweis*
Die Fertigstellungspflege erstreckt sich gem. DIN
18916 bis
zu einem abnahmefähigen Zustand über den Zeitraum von
einem Jahr ab Fetigstellung Pflanzung bis zur Abnahme
der
Vegetationsflächen, sowohl für Rasen- als auch für
Pflanzflächen

Der AN hat den den Termin zur Abnahme der Pflanzung am
Ende der FP selbstständig beim AB anzumelden

Die Pflege ist vom AN eigenverantwortlich ohne
gesonderte
Aufforderung durch den AG in Abhängigkeit von der
Witterung und Erforderlichkeit durchzuführen

Alle Arbeitsgänge sind dem AG vor Ausführung
anzukündigen und deren Fertigstellung nach Ausführung
anzuzeigen. Zusätzliche Arbeitsgänge sind vorher mit
dem
AG bzw. der Bauleitung abzustimmen

Nach Abschluss der Fertigstellungspflege und Abnahme
des
letzten Pflegegangs sind die Pflanzflächen zum Schutz
gegen Verunkrautung mit einer Mulchschicht abzudecken

Ausführung und Abrechnung erfolgen gem. LV-Position

Trinkwasser soll nicht zur Bewässerung verwendet
werden,
deshalb wird kein Wasser bauseits zur Verfügung
gestellt.

Die Entfernung der Pflanzetiketten und das Nachrichten
der
Pflanzverankerungen sind in den EP einzukalkulieren

Die bei den Pflegearbeiten anfallenden Stoffe
(Schnittgut,
Unkraut, Unrat, ..) werden Eigentum des AN und sind zu
entsorgen. Die Entsorgungskosten sind in den
jeweiligen EP
mit einzukalkulieren. Entsorgungsnachweise sind auf
Verlangen des AG vorzulegen.

Die Pflanzflächen der Böschungen sind teilweise nur
schwer
zugänglich. Es befindet sich keine Wasserzapfstelle in
der
Nähe. Die Pflanzflächen auf den Böschungen können
deshalb nur mit geeigneten Fahrzeugen von den
Verkehrsflächen aus gewässert werden. Ausfallende
Pflanzen sind zu ersetzen. Von besonderer Bedeutung ist
deshalb die Verwendung von Pflanzen mit Topf /
Container /
Ballen und das Pflanzen zum geeigneten Zeitpunkt, so
dass
in den ersten Wochen nach der Pflanzung noch mit
ausreichend Niederschlägen zu rechnen ist.

**09.1 Bäume schneiden**
Bäume schneiden,
Schnittart: Entwicklungsschnitt;
abgestorbene, kranke oder beschädigte Äste entfernen;

Höhe bis 15 m
Schnittflächen über 5 cm Durchmesser nachschneiden und
mit
Wundverschlussmittel verstreichen.
Menge: 82,000 Stk

**09.2 Wässern Bäume, Säulenobst**
Wässern der Bäume und Säulenobst

im Zeitraum von April bis Oktober
Anzahl der Wässergänge: 12
Mindestwassermenge pro Baum: 120 ltr/Arbeitsgang
Anzahl der Bäume / Wässerungsgang: 82 Stück

Die Arbeitsgänge sind abhängig von den natürlichen
Niederschlägen und
erfolgen jeweils nach Vereinbarung mit dem AG.
Menge: 984,000 St

**09.3 Lockern und Durchputzen der Pflanzflächen**
Lockern der Pflanzflächen, Hecken, Kiesbeete und
Baumscheiben) durch
Hacken;
Flächen von Unkraut, Steinen ab 5cm Durchmesser und
sonstigem Unrat
säubern;
trockene Triebe und verblühte Blütenstände abschneiden;
fachgerechtes Einkürzen der Triebe je nach Pflanzart,
inkl. Formschnitt;
Verankerungen nachrichten;

Bearbeitungstiefe in Anpassung an die Pflanzenart i.M.
3 cm
Anzahl der Pflegegänge: 8 im Abstand von jeweils ca. 4
Wochen
Erster Arbeitsgang Anfang April;
Fläche / Arbeitsgang: 1.500 m²
Menge: 12000,000 m²

**09.4 Durchputzen der mit Erosionsschutzmatten gesicherten Pflanzflächen**
Durchputzen der mit Erossionsschutzmatte gesicherten
Pflanzflächen ohne
Hacken;
Flächen von Unkraut, Steinen ab 5cm Durchmesser und
sonstigem Unrat
säubern;
trockene Triebe und verblühte Blütenstände abschneiden;
fachgerechtes Einkürzen der Triebe je nach Pflanzart,
inkl. Formschnitt;
Verankerungen nachrichten;

Anzahl der Pflegegänge: 8 im Abstand von jeweils ca. 4
Wochen
Erster Arbeitsgang Anfang April;
Fläche / Arbeitsgang: 1.300 m²
Menge: 10400,000 m²

**09.5 Düngen Pflanzflächen**
Düngen der Pflanzflächen, Hecken, Kiesbeete und
Baumscheiben mit
organischem Dünger, die Verwendung mineralischer
Dünger ist nicht
zulässig

2x pro Jahr (Mai/Sept)
Düngermenge 50 g/m²
Fläche / Arbeitsgang: 2800 m²

Dünger gleichmäßig aufbringen und einarbeiten unter
Schonung des
Wurzelwerks;
Abrechnung in der Abwicklung
Menge: 5600,000 m²

**09.6 Wässern Pflanzflächen**
Wässern der Pflanzflächen
Sträucher, Hecke, Gräser, Stauden (Pflanzen in
den Kiesbeeten)
im Zeitraum von April bis Oktober
Anzahl der Wässergänge: 12
Mindestwassermenge je Arbeitsgang: 25 l/m²
Fläche / Pflegegang: 2.800 m²

Die Arbeitsgänge sind abhängig von den natürlichen
Niederschlägen und
erfolgen jeweils nach Vereinbarung mit dem AG.

zu wässernde Flächen: Straßenböschungen, Pflanzflächen
nördlich und
südlich des Schulgebäudes - Eingrünung West und Ost
werden nicht
gewässert
Menge: 33600,000 m²

**09.7 Wässern Rasen-/Wiesenflächen während Auflaufen/Anwachsen**
Wässern der Rasen- und Wiesenflächen
(Outdoor-Klassenzimmer) in der
Zeit während des Anwachsens bzw. Auflaufens der Saat;
Anzahl der Arbeitsgänge 3 pro Woche
Dauer 4 Wochen: 12 Arbeitsgänge
Fläche / Arbeitsgang: 825 m²

Mindestwassermenge pro qm: 12 ltr/Arbeitsgang
Abrechnung in der Abwicklung

Zusätzliche Wässergänge sind rechtzeitig anzumelden
bzw. vorab mit dem AG bzw. der Bauleitung abzustimmen.
Menge: 9900,000 m²

**09.8 Schotterrasen mähen**
Schotterrasenflächen mähen im Zeitraum von April bis
Oktober,
Wuchshöhe bis max. 8 cm;
Schnitthöhe 4-5 cm;
Anzahl der Schnitte: 12
Fläche / Arbeitsgang: 825 m²
Schnittfolge nach Wuchshöhe

Abrechnung in der Abwicklung
Menge: 9900,000 m²

**09.9 Wässern Rasen-/Wiesenflächen nach Auflaufen**
Wässern der Rasen- und Wiesenflächen (FW-Flächen,
Blühwiese und
Gebrauchsrasen) nach Auflaufen des Saatguts im
Zeitraum von Mai bis
einschließlich September,

Anzahl der Arbeitsgänge: 12
Fläche / Arbeitsgang: 825 m²
Mindestwassermenge pro Arbeitsgang: ca. 15-20 ltr/m²
je nach
Witterungsverhältnissen (5 - 8 cm Bodendurchfeuchtung
erforderlich)
Abrechnung in der Abwicklung

Zusätzliche Wässergänge sind rechtzeitig anzumelden
bzw. vorab mit dem
AG bzw. der Bauleitung abzustimmen.
Menge: 9900,000 m²

**09.10 Mulchen Pflanzflächen, Hecken und Baumscheiben**
Mulchen der Pflanzflächen, Hecken, Baumscheiben gem.
Planunterlagen
zum Schutz gegen Austrocknung, Erosion und
Verunkrautung mit
Rindenmulch RM 1, gütegesichert gem. Gütegemeinschaft
Rinde im
Pflanzenbau
Körnung 10/25 mm
Auffüllung ca. 2cm der bereits vorhandenen Mulchdecke
aus vorheriger
Position
Ausführung nach Abschluss des letzten Pflegegangs
Abrechnung in der Abwicklung
Menge: 2800,000 m²

*Hinweis*
Böschungen mit Neigung > 1:2

**09.11 Zulage für Lockern und Durchputzen in Böschungsflächen**
Zulage zu Pos Lockern und Durchputzen
(Fertigstellungspflege), jedoch in
Böschungen mit Neigung zwischen 1:2 und 1:1 (ca. 1.300
m² der
Pflanzflächen)
Menge: 10400,000 m²

**09.12 Zulage Düngen Pflanzflächen in Böschungsflächen**
Zulage zu Pos. Düngung Pflanzflächen
(Fertigstellungspflege), jedoch in
Böschungen mit Neigung zwischen 1:2 und 1:1,
ca. 1.300 m² der Pflanzflächen
Menge: 2600,000 m²

**09.13 Zulage Wässern in Böschung**
Zulage Wässern der Pflanzflächen in Böschungen
im Zeitraum von Mai bis September
Anzahl der Wässergänge: 12
Mindestwassermenge je Arbeitsgang: 25 ltr/m2
Fläche / Arbeitsgang: 1.300 m²
Abrechnung in der Abwicklung

Die Arbeitsgänge sind abhängig von den natürlichen
Niederschlägen und erfolgen jeweils nach Vereinbarung
mit dem AG.
Abrechnung in der Abwicklung.

Wasser ist entgeltlich (Standrohr mit Wasseruhr von
Stadtwerken) aus Unterflurhydranten zu entnehmen bzw.
mittels Wasserbehälter am Gießort selbstständig
vorzuhalten.

Zusätzliche Wässergänge sind rechtzeitig anzumelden
bzw. vorab mit dem AG bzw. der Bauleitung abzustimmen.
Menge: 15600,000 m²

### Titel 10 Entwicklungspflege

*Hinweis*
Für alle Positionen in allen Titeln gilt, dass alle
anfallenden Stoffe
Eigentum des AN werden und ordnungsgemäß zu entsorgen
sind

Die Vorgaben des Kreislaufwirtschaftsgesetz, besonders
hinsichtlich
Wiederverwertung und Recycling, sind einzuhalten

Entsprechende Entsorgungsnachweise sind auf Verlangen
vorzulegen

Entsorgungsgebühren und Transportweg sind mit
einzukalkulieren

*Hinweis*
Transportweg gemäß VOB/B

Der Transportweg von 250 m wird auf dem Gelände nicht
überschritten

*Hinweis*
Zusatzarbeiten und Regieleistungen dürfen erst nach
Freigabe des
überwachenden Büros ausgeführt werden

Zusatzarbeiten und Regieleistungen sind so anzumelden
dass deren
Notwendigkeit geprüft werden kann und ggf. ein
alternatives Vorgehen
erarbeitet wird

Die Nachweise sind bis zum Freitag der
Ausführungswoche als pdf an die
Bauüberwachung zu übermitteln

Die Leistungen sind mit Bildern zu verdeutlichen und
so nachvollziehbar
zu gestalten das eine Vergütung erfolgen kann

Alle Arbeiten sind einzeln zu erfassen

Bei Zusatzmaterialien sind die Angebote und
Lieferscheine mit
einzureichen, Es gelten die allgemeinen Zuschläge
gemäß EFB. Vergütet
wird der Einkaufspreis plus Zuschlag und ggf.
Liefekosten

*Hinweis*
Die Entwicklungspflege gem. DIN 18919 beginnt mit der
Abnahme der Fertigstellungspflege und erstreckt sich
über
einen Zeitraum von 2 Jahren bis zum Ende der
Gewährleistung

Solange der AG die Entwicklungspflege nicht schriftlich
beauftragt gilt die Entwicklungspflege als nicht
beauftragt
und wird nicht ausgeführt

Es ist mit ausreichend Vorlauf, ca. 3 Monate, zu
klären ob
die Entwicklungspflege beauftragt wird

Die Arbeitsgänge sind vom AN eigenverantwortlich ohne
gesonderte Aufforderung durch den AG in Abhängigkeit
von
der Witterung durchzuführen

Alle Arbeitsgänge sind dem AG vor Ausführung
anzukündigen und deren Fertigstellung nach Ausführung
anzuzeigen

Nach Ablauf der 2-jährigen Entwicklungspflege und
erfolgter
Abnahme des letzten Pflegegangs sind die Pflanzflächen
zum Schutz gegen Verunkrautung mit einer Mulchschicht
abzudecken

Die Abrechnung erfolgt über die entsprechenden
LV-Positionen

Zum Abschluss der Entwicklungspflege d.h. beim letzten
Pflegegang sind alle oberirdischen Baumverankerungen zu
entfernen. Dies ist in den EP einzukalkulieren

Trinkwasser soll nicht zur Bewässerung verwendet
werden,
deshalb wird kein Wasser bauseits zur Verfügung
gestellt.

Die bei den Pflegearbeiten anfallenden Stoffe
(Schnittgut,
Unkraut, Unrat, ..) werden Eigentum des AN und sind zu
entsorgen. Die Entsorgungskosten sind in den
jeweiligen EP
mit einzukalkulieren. Entsorgungsnachweise sind auf
Verlangen des AG vorzulegen.

Die Pflanzflächen der Böschungen sind teilweise nur
schwer
zugänglich. Es befindet sich keine Wasserzapfstelle in
der
Nähe. Die Pflanzflächen auf den Böschungen können
deshalb nur mit geeigneten Fahrzeugen von den
Verkehrsflächen aus gewässert werden. Ausfallende
Pflanzen sind zu ersetzen. Von besonderer Bedeutung ist
deshalb die Verwendung von Pflanzen mit Topf /
Container /
Ballen und das Pflanzen zum geeigneten Zeitpunkt, so
dass
in den ersten Wochen nach der Pflanzung noch mit
ausreichend Niederschlägen zu rechnen ist.

**10.1 Bäume schneiden**
Bäume schneiden,
Schnittart: Entwicklungsschnitt;
abgestorbene, kranke oder beschädigte Äste entfernen;

Höhe bis 15 m
Schnittflächen über 5 cm Durchmesser nachschneiden und
mit
Wundverschlussmittel verstreichen.
Menge: 82,000 Stk

**10.2 Wässern Bäume, Säulenobst**
Wässern der Bäume und Säulenobst

im Zeitraum von April bis Oktober
Anzahl der Wässergänge: 12
Mindestwassermenge pro Baum: 120 ltr/Arbeitsgang
Anzahl der Bäume / Wässerungsgang: 82 Stück

Die Arbeitsgänge sind abhängig von den natürlichen
Niederschlägen und
erfolgen jeweils nach Vereinbarung mit dem AG.
Menge: 984,000 St

**10.3 Schnitt Heckenpflanzen**
Schnitt Heckenpflanzen
Pflanzenart: siehe Pflanzenlieferung - Heckenpflanzen
Schnittart: Pflege- und Erziehungsschnitt zur
Erreichung
eines dichten Pflanzenwuchs (oben und seitlich)

Arbeitsgänge: 2
jeweils ein Schnitt pro Jahr vor dem Austrieb der
Pflanzen, unter Beachtung der gesetzlichen Vorgaben

Abrechnung nach laufenden Metern zu schneidender Hecke
(3 Seiten,
Stirnseiten inkludiert, Höhe ca. 1,75-2 m)

inkl. Entsorgung des Schnittguts
Menge: 40,000 m

**10.4 Lockern der Pflanzflächen Hecke, Sträucher, Baumscheiben**
Lockern der Pflanzflächen Sträucher, Hecke und
Baumscheiben durch Hacken;
Flächen von Unkraut, Steinen ab 5cm Durchmesser und
sonstigem Unrat säubern;
trockene Triebe abschneiden; Verankerungen nachrichten;
Bearbeitungstiefe in Anpassung an die Pflanzenart i.M.
3cm

Anzahl der Arbeitsgänge: 16
jeweils 8 Arbeitsgänge/Jahr im Abstand von jeweils ca.
4
Wochen
Fläche / Arbeitsgang: 1.500 m²
Erster Arbeitsgang jeweils Anfang April

Abrechnung in der Abwicklung
Menge: 24000,000 m²

**10.5 Durchputzen der mit Erosionsschutzmatten gesicherten Pflanzflächen**
Lockern der Pflanzflächen Sträucher, Hecke und
Baumscheiben durch Hacken;
Flächen von Unkraut, Steinen ab 5cm Durchmesser und
sonstigem Unrat säubern;
trockene Triebe abschneiden; Verankerungen nachrichten;
Bearbeitungstiefe in Anpassung an die Pflanzenart i.M.
3cm

Anzahl der Arbeitsgänge: 16
jeweils 8 Arbeitsgänge/Jahr im Abstand von jeweils ca.
4
Wochen

Erster Arbeitsgang Anfang April;
Fläche / Arbeitsgang: 1.300 m²
Menge: 20800,000 m²

**10.6 Düngen Pflanzflächen**
Düngen der Pflanzflächen, Hecken, Kiesbeete und
Baumscheiben mit
organischem Dünger, die Verwendung mineralischer
Dünger ist nicht
zulässig

Anzahl der Arbeitsgänge 2
jeweils einmal pro Jahr im Mai
Fläche / Arbeitsgang: 2.800 m²

Düngermenge 50 gr./m²
Dünger gleichmäßig aufbringen und einarbeiten
unter Schonung des Wurzelwerks;
Abrechnung in der Abwicklung
Menge: 5600,000 m²

**10.7 Wässern Pflanzflächen**
Wässern der Pflanzflächen

im Zeitraum von Mai bis September
Wasser kann unentgeltlich an vorhandenen
Entnahmestellen entnommen werden;
Anzahl der Wässergänge: 12
Mindestwassermenge je Arbeitsgang: 25 ltr/m²
Fläche / Arbeitsgang: 2.800 m²

zu wässernde Flächen: Straßenböschungen, Pflanzflächen
nördlich und
südlich des Schulgebäudes - Eingrünung West und Ost
werden nicht
gewässert
Menge: 33600,000 m²

**10.8 Schotterrasen mähen**
Schotterrasen mähen,
Wuchshöhe 8-12 cm;
Schnitthöhe 4 cm;
Anzahl der Schnitte 16 (8 pro Jahr)
Schnittfolge nach Wuchshöhe
Fläche pro Arbeitsgang: 825 m²

Abrechnung in der Abwicklung
Menge: 13200,000 m²

**10.9 Wässern Rasenflächen**
Wässern der Rasen und Schotterrasenflächen
im Zeitraum von Mai bis September,
Anzahl der Arbeitsgänge: 8
Mindestwassermenge pro Arbeitsgang: 12 ltr/m²
Fläche pro Arbeitsgang: 825 m²
Abrechnung in der Abwicklung
Menge: 6600,000 m²

**10.10 Mulchen der Pflanzflächen Hecke, Sträucher und Baumscheiben**
Mulchen der Pflanzflächen Hecke, Sträucher und
Baumscheiben zum Schutz gegen Austrocknung, Erosion und
Verunkrautung mit Rindenmulch RM 1
gütegesichert gem. Gütegemeinschaft Rinde im
Pflanzenbau
Körnung 10-40mm
Dicke der Mulchdecke 10 cm
Ausführung nach dem letzten Pflegegang
Menge: 2800,000 m²

*Hinweis*
Böschungen mit Neigung > 1:2

**10.11 Zulage für Lockern und Durchputzen in Böschungsflächen**
Zulage zu Pos Lockern und Durchputzen
(Entwicklungspflege), jedoch in
Böschungen mit Neigung zwischen 1:2 und 1:1 (ca. 1.300
m² der
Pflanzflächen)
Menge: 20800,000 m²

**10.12 Zulage Düngen Pflanzflächen in Böschungsflächen**
Zulage zu Pos. Düngung Pflanzflächen
(Entwicklungspflege), jedoch in
Böschungen mit Neigung zwischen 1:2 und 1:1 (ca. 1275
m² der
Pflanzflächen)
Menge: 2550,000 m²

**10.13 Zulage Wässern in Böschung**
Zulage Wässern der Pflanzflächen in Böschungen
im Zeitraum von Mai bis September
Anzahl der Wässergänge: 12
Mindestwassermenge je Arbeitsgang: 25 ltr/m2
Fläche / Arbeitsgang: 1.300 m²
Abrechnung in der Abwicklung

Die Arbeitsgänge sind abhängig von den natürlichen
Niederschlägen und erfolgen jeweils nach Vereinbarung
mit dem AG.
Abrechnung in der Abwicklung.

Wasser ist entgeltlich (Standrohr mit Wasseruhr von
Stadtwerken) aus Unterflurhydranten zu entnehmen bzw.
mittels Wasserbehälter am Gießort selbstständig
vorzuhalten.

Zusätzliche Wässergänge sind rechtzeitig anzumelden
bzw. vorab mit dem AG bzw. der Bauleitung abzustimmen.
Menge: 15600,000 m²

### Titel 11 sonstige Leistungen

*Hinweis*
Stundenlohnarbeiten sind nur nach vorheriger Anmeldung
und
anschließender Freigabe durch den AG, bzw. OÜW möglich.
Der AN hat grundsätzliche keinen Anspruch auf
Ausführung
der Stundenlohnarbeiten.

Die Verrechnungssätze für die nachstehenden Lohn- und
Berufsgruppen sind unaufgegliedert anzubieten.

In ihnen sind enthalten:
- Lohn- und Gehaltskosten,
- Lohn- und Gehaltsnebenkosten,
- Sozialkosten einschließlich Sozialkassenbeiträge,
- Gemeinkostenanteile,
- Gewinn.

Beschäftigt der Bieter bei einer der nachstehenden
Lohn-/ Berufsgruppen
keine Arbeitskräfte, hat er dies anzugeben
und statt dessen den Einsatz möglichst gleichwertiger
Arbeitskräfte
anzubieten.

Der Auftragnehmer hat über Stundenlohnarbeiten
arbeitstäglich Stundenlohnzettel in zweifacher
Ausfertigung einzureichen. Diese müssen außer den
Angaben nach §15 Nr.3 VOB/B

- das Datum,
- die Bezeichnung der Baustelle,
- die Namen der Arbeitskräfte und deren Berufs-, Lohn-
  oder Gehaltsgruppe,
- die genaue Bezeichnung des Ausführungsortes innerhalb
  der Baustelle,
- die Art der Leistung,
- die geleisteten Arbeitsstunden je Arbeitskraft, ggf.
  aufgegliedert nach Mehr-, Nacht-, Sonntags- und
  Feiertagsarbeit, sowie nach im Verrechnungssatz nicht
  enthaltenen Erschwernissen und
- die Gerätekenngrößen

enthalten. Stundenlohnrechnungen müssen entsprechend
den Stundenlohnzetteln aufgegliedert werden. Die
Originale
der Stundenlohnzettel behält der Auftraggeber,
die bescheinigten Durchschriften erhält der
Auftragnehmer.

Die Bescheinigung durch den AG bzw. die OÜW auf dem
Stundenlohnzettel
begründet keinen Vergütungsanspruch.
Die Anerkennungswirkung betrifft nur Art und Umfang
der erbrachten
Leistung (Aufmass).
Ergibt die spätere Rechnungsprüfung die Zugehörigkeit
der
Stundenlohnarbeiten zu anderen Vertragsleistungen, ist
die Vergütung
ausgeschlossen.

Verspätet angezeigte oder unvollständig beschriebene
Stundenlohnarbeiten,
welche eine sachliche Prüfung einschränken, werden von
der OÜW nicht
akzeptiert.

Die Stundenlohnzettel müssen als solche erkennbar
getrennt von
Bautagesberichten eingereicht werden.
Stundenlohnarbeiten in
Bautagesberichten werden nicht anerkannt und dienen
auch nicht der
Nachweisführung.

Aufsichtsstunden sowie An- und Abfahrt werden nicht
gesondert vergütet, es
sei denn, diese sind vom Auftraggeber angeordnet oder
objektiv notwendig,
z.B. aufgrund gesetzlicher
Unfallverhütungsvorschriften.

Zuschläge
Zuschläge für vom Auftraggeber angeordnete oder zu
vertretende Nacht-, Sonntags-, Feiertags- und
Mehrarbeit (Überstunden) sind gesondert nachzuweisen
und werden nur in Höhe der tariflichen Vereinbarung
vergütet.

Für Mehrarbeit fallen zusätzlich die Sozialkosten in
voller Höhe, für Nacht-,
Sonntags- und Feiertagsarbeiten nur die Beiträge
zur gesetzlichen Unfallversicherung an.

*Hinweis*

**11.1 Polier, Meister**
Meister / Polier
Menge: 10,000 h

**11.2 Vorarbeiter, Techniker**
Techniker / Baustellenleiter
Menge: 5,000 h

**11.3 Facharbeiter**
Landschaftsgärtner / ausgebildeter Facharbeiter
Menge: 15,000 h

**11.4 Arbeiter**
ungelernter / angelernter Arbeiter
Menge: 10,000 h

**11.5 Auszubildender**
Menge: 5,000 h

*Hinweis*

**11.6 LKW-Kipper ca. 8 t**
Verrechnungssätze für Lastkraftwagen,
LKW-Kipper ca. 8 t Nutzlast
Menge: 5,000 h

**11.7 LKW-Kipper m. Allrad ca. 15 t**
Verrechnungssätze für Lastkraftwagen,
LKW-Kipper mit Allradantrieb,
ca. 15 t. Nutzlast
inkl. Bedienung
Menge: 5,000 h

**11.8 Bagger bis 2 to GG**
Bagger bis 2 to GG
inkl. Bedienung
Menge: 5,000 h

**11.9 Bagger bis 5,0 to GG**
Bagger bis 5,0 to GG
inkl. Bedienung
Menge: 2,000 h

**11.10 Bagger bis 15 to GG**
Bagger bis 15 to GG
inkl. Bedienung
Menge: 2,000 h

**11.11 Lader luftbereift**
bis 1 m³ Schaufelinhalt
inkl. Bedienung
Menge: 5,000 h

**11.12 Kompressor mit Abbauhammer**
Luftleistung 5 m³/min
inkl. Bedienung
Menge: 3,000 h

**11.13 Flächenrüttler bis 100 kg EG**
Flächenrüttler bis 500 kg EG
inkl. Bedienung
Menge: 5,000 h

**11.14 Stampfer mit Bedienung**
Stampfer mit Bedienung
inkl. Bedienung
Menge: 3,000 h

**11.15 Kleinmaschinen m.B.**
Elektrische Kleinmaschinen mit Maschinenführer wie
Trennschleifer, Schleifmaschinen, Kreissägen,
Stichsägen, Akkuschrauber,
Bohrmaschinen u.ä.
Menge: 2,000 h

**11.16 Kleinmaschine m. Motor m.B.**
Motorgetriebene Kleinmaschinen mit Maschinenführer wie
Motorsäge, Motorfräse, Freischneider,
Motortrennschleifer, Erdbohrer u.ä.
Menge: 3,000 h

*Hinweis*

**11.17 Sonstige Materiallieferungen und Baustoffe**
Die im LV angegebene Verrechnungseinheiten entsprechen
dem Wert des
Lieferumfanges ohne Zuschlag (Stoffkostenzuschlag).
Für die Verrechnung gilt die vorgelegte
Materialrechnung (Faktura) ohne
Umsatzsteuer.
Eine VE entspricht 1,00 _ der Faktura.
In den Einheitspreis ist der Zuschlag
(Stoffkostenzuschlag) einzubeziehen
z.B. Stoffkostenzuschlag 12% => EP = 1,12 _
Menge: 2500,000 VE

USt %: 19,00
